# Cambiador automático 1 línea, referencia 8819 de Fermax - de Fermax

- Propiedad del archivo: CONSTRUNARIO
- Formato: FIEBDC-3/2012
- Programa: Construnario Versión 3.51
- Fecha de los precios: 08/01/2024
- Divisa: EUR

**FMX08819** u Cambiador automático 1 línea, referencia 8819 de Fermax - de Fermax
Precio: 98.00
Los cambiadores son necesarios en instalaciones con más de un acceso. Su función es la de conectar el teléfono de la vivienda con la placa desde donde se está realizando la llamada. Este cambiador se ha diseñado para placas de portero de 1 línea, (sistema analógico 4+n). Máximo 5 accesos. Se requiere 1 cambiador por cada acceso de portero. Sólo en caso de 2 accesos se necesita 1 cambiador. Selecciona la procedencia de llamada, permitiendo la comunicación sólo con la placa por la que se ha llamado y la activación del abrepuertas correspondiente. De reducido tamaño permiten su instalación en registros eléctricos. Se pueden empotrar en cajas estándar de 10x10 cm. Disponen de tiras adhesivas para su fijación, o bien, se pueden atornillar directamente a la pared. ESPECIFICACIONES TÉCNICAS Alimentación: 12Vac/12Vdc Consumo:40 mA. Temporización 90 segundos aproximadamente. Dimensiones: 62x85x20 mm ( (alto-ancho-profundo). Peso: 0,1501 kg Código EAN: 8424299088198
