# Conector caja de empotrar MIO/WIT MEET, referencia 9541 de Fermax - de Fermax

- Propiedad del archivo: CONSTRUNARIO
- Formato: FIEBDC-3/2012
- Programa: Construnario Versión 3.51
- Fecha de los precios: 08/01/2024
- Divisa: EUR

**FMX09541** u Conector caja de empotrar MIO/WIT MEET, referencia 9541 de Fermax - de Fermax
Precio: 16.00
Soporte para montaje de monitores MIO/WIT en la pared. Incluye cables de conexión del monitor. Sistema MEET. Código EAN: 8424299095417
