# SIN-BUS/Sonda inundación Busing, referencia 9886 de Fermax - de Fermax

- Propiedad del archivo: CONSTRUNARIO
- Formato: FIEBDC-3/2012
- Programa: Construnario Versión 3.51
- Fecha de los precios: 08/01/2024
- Divisa: EUR

**FMX09886** u SIN-BUS/Sonda inundación Busing, referencia 9886 de Fermax - de Fermax
Precio: 29.00
Detector vertical para conexión a BUSing®. Posibilidad de conectar varios detectores con topología BUS. Posibilidad de programar los eventos deseados en la detección y al finalizar esta. ESPECIFICACIONES TÉCNICAS Alimentación: 12 Vdc (BUS) Consumo: 40 mA (BUS) Dimensiones: 65 x 35 x 10 mm Montaje en superficie a 2 mm del suelo Peso: 0,034 kg Medidas del producto embalado: 11x3,9x6,5 cm EAN 13: 8424299098869 Código EAN: 8424299098869
