# Alimentador cámara auxiliar CCTV, referencia 9982 de Fermax - de Fermax

- Propiedad del archivo: CONSTRUNARIO
- Formato: FIEBDC-3/2012
- Programa: Construnario Versión 3.51
- Fecha de los precios: 09/01/2024
- Divisa: EUR

**FMX09982** u Alimentador cámara auxiliar CCTV, referencia 9982 de Fermax - de Fermax
Precio: 22.00
Fuente de alimentación 12VDC / 1300mA. Fuente estabilizada, con protección de cortocircuito, sobre intensidad y sobre tensión. Código EAN: 8424299099828
