# Placa táctil llamada Kin Meet, referencia 1445 de Fermax - de Fermax

- Propiedad del archivo: CONSTRUNARIO
- Formato: FIEBDC-3/2012
- Programa: Construnario Versión 3.51
- Fecha de los precios: 08/01/2024
- Divisa: EUR

**FMX1445** u Placa táctil llamada Kin Meet, referencia 1445 de Fermax - de Fermax
Precio: 1928.00
FUNCIONES LLAMADA A VIVIENDA Las visitas pueden llamar a la Vivienda deseada tanto desde una Entrada General como desde una Entrada de Bloque. Es posible utilizar números (0-9) y letras (A-H). AGENDA Las visitas también podrán localizar realizar llamada mediante la búsqueda del nombre del vecino en el directorio electrónico. El directorio tiene una capacidad de 10.000 usuarios (nombre y número de vivienda). La gestión de la agenda se realiza mediante el webserver integrado. LLAMADA A CONSERJERÍA Si alguna visita o vecino necesita asistencia del conserje, puede realizar llamada desde placa (general o de bloque) a cualquiera de las conserjerías que tengan asignadas. Es posible asignar a cada placa hasta 2 de entre las 98 conserjerías posibles. RELES ADICIONALES Es posible instalar hasta 4 relés adiciones (se requiere un módulo Ref. 1491). Los vecinos podrán abrir puertas adicionales (garajes, pasillos, etc.) cuando reciban alguna llamada desde alguna de las entradas a su bloque. ACCESO MEDIANTE CODIGO PIN Es posible definir hasta 8 códigos de acceso (pin), para que los usuarios puedan abrir la puerta. Estos códigos pueden ser de 4 a 6 dígitos y son gestionados mediante el webserver de la propia placa. RECONOCIMIENTO FACIAL Los vecinos autorizados pueden ser identificados con solo colocarse delante de la placa y pulsar el botón IDFACIAL. La puerta se abrirá automáticamente. Esta operación, además, desconectará la alarma de su propia casa. ACCESS CONTROL La placa incluye un lector de tarjetas Mifare, y puede controlar hasta 100.000 tarjetas. La gestión de las tarjetas se realiza mediante el MEET Management Software. También es posible conectar a la placa lectores de terceros, que utilicen el protocolo Wiegand 2 (funciones de entrada y salida). CAMARAS IP Es posible configurar hasta 4 cámaras IP para que puedan ser utilizadas como cámara auxiliar de cualquier monitor de un mismo bloque. Estas cámaras servirían para hacer un seguimiento de las visitas, a través de pasillos o áreas comunes de la urbanización. STREAMING DE VIDEO Es posible la transmisión constante de la cámara de la placa mediante protocolo RTSP, para poder ser utilizado por dispositivos de terceros (videograbadores y/o cámaras CCTV de seguridad). No es posible enviar video RTSP y hacer reconocimiento facial simultáneamente. ANTISABOTAJE La placa está protegida frente a actos vandálicos (intentos de desmontaje). En el caso en que la placa sea separada de su ubicación enviaría una alarma a las conserjerías asociadas y al MEET Management Software. Código EAN: 8424299014456
