# Monitor Wit 10" Home aut. Poe blanco Meet, referencia 14811 de Fermax - de Fermax

- Propiedad del archivo: CONSTRUNARIO
- Formato: FIEBDC-3/2012
- Programa: Construnario Versión 3.51
- Fecha de los precios: 08/01/2024
- Divisa: EUR

**FMX14811** u Monitor Wit 10" Home aut. Poe blanco Meet, referencia 14811 de Fermax - de Fermax
Precio: 670.00
Monitor Wit 10" Home aut. Poe blanco Meet, referencia 14811 de Fermax ESPECIFICACIONES TÉCNICAS Sistema: ? CPU: Quad-core ? FLASH: 4GB ? SDRAM: 512 MB Pantalla: ? Formato de 7” y 10” pulgadas ? Pantalla capacitive ? Formato: 16:9 ? Resolución: 1024x600 ? Brillo: 7” 200cd/m2; 10” 220cd/m2 ? Contraste: 7” 400/1; 10” 450/1 ? Ángulo de visión: 7” 160º horizontal, 130º vertical; 10” 120º horizontal, 110º vertical Audio/Video: ? Codec audio G.711 ? Codec video H.264 ? Compatible con cámaras CCTV IP RTSP ? Nivel de audio ajustable durante la conversación y función silenciar ? Operación manos libres ? Comunicación secreta. ? Tono de llamada seleccionable según origen Consumo: ? Reposo: 200 mA (7”) / 210 mA (10”) ? Conversación: 500 mA (7”) / 600 mA (10”) Tensión: ? PoE ? 12 Vcc Conectividad: ? 1 x Ethernet RJ-45 (WIT 7”) ? 2 x Ethernet RJ-45 (WIT 10”) para aislamiento de red de apartamento y edificio. ? Entrada de timbre de puerta ( uso de una zona de alarmas) ? Entrada SOS (uso de una zona de alarmas) ? Servidor web para la configuración y gestion remota. Temperatura de funcionamiento: ? Temperatura: -10 oC .. +55 oC ? Humedad: 20 – 85% (sin condensación) ? IP: 30 WIT es un monitor con pantalla capacitiva de 7” o 10”. El interfaz gráfico de WIT genera una experiencia de usuario realmente intuitiva gracias a su enfoque centrado en la intercomunicación residencial. CARACTERÍSTICAS • Pantalla capacitiva (7” / 10” ) • Comunicación manos libres bidireccional • TFT color de alta definición. • Diferentes tonos de llamada basado en origen • Actualización de firmware remota • Basado en Android • Disponible en 8 lenguajes (Español, Inglés, Alemán, Polaco, Ruso, Hebreo, Turco, Chino) • 7 zonas de alarma integradas + sabotaje. • Timbre de Puerta con conexión a cámara IP CCTV • Visualización de cámaras IP CCTV (hasta 8) • Visualización simultánea de cámara auxiliar IP CCTV y apertura de relé auxiliar durante la conversación (hasta 4) • Activación de relés de monitor (hasta 8 usando módulo de relés) • Integración con domótica mediante Apps (en 7” y 10”) • Captura de imágenes automática y manual FUNCIONES 1. CONSERJE Los usuarios pueden llamar al conserje seleccionándolo de la lista. Si el conserje tiene una cámara asociada, también se puede visualizar la imagen del conserje durante la conversación. 2. AUTOENCENDIDO DE PLACA Y CÁMARA CCTV Los usuarios pueden ponerse en contacto con la placa de calle de su propio bloque, realizar una foto y abrir la puerta si lo desea. También visualizar las cámaras de CCTV IP a voluntad. Esto es posible simplemente seleccionando la placa o cámara de la lista disponible. 3. CAMBIO A CÁMARA AÉREA Y APERTURA DE PUERTA DURANTE LA CONVERSACIÓN Cuando una llamada es recibida desde la placa, es posible mostrar hasta 4 cámaras aéreas diferentes para un mejor ángulo de visión o para poder realizar un seguimiento de la visita. Al mismo tiempo es posible realizar apertura de hasta 4 relés adicionales conectados a las placas de calle para la apertura de barreras o puertas secundarias. 4. TIMBRE DE PUERTA CON VISUALIZACIÓN DE CÁMARA Es posible conectar un pulsador directamente al monitor para que al ser pulsado genere el ruido de timbre de puerta en el monitor. Al mismo tiempo el monitor podrá mostrar la imagen de una cámara IP a modo de mirilla electrónica, incrementando la seguridad. 5. LLAMADA APARTAMENTO El monitor permite al usuario llamar a diferentes apartamentos dentro del mismo residencial. 6. REGISTRO DE LLAMADAS Los usuarios podrán visualizar claramente el registro de llamadas, y mostrar además la foto o fotos asociadas a la llamada. 7. CAPTURA DE FOTOS Cuando se recibe una llamada, es posible la captura automática de la foto. Así mismo se puede realizar la captura de fotos adicionales durante la comunicación. 8. MENSAJES Los usuarios pueden recibir mensajes de texto desde el software de gestión de la comunidad. De esta manera podrán ser informados de la recepción de paquetería, horarios de mantenimiento y convocatoria de reuniones. (Es necesario el software de gestión MEET). Máximo 64 mensajes. 9. CONTROL DE ASCENSORES Los usuarios pueden dar acceso a las visitas únicamente a la planta donde residen, con solo abrir la puerta durante la llamada. Así mismo también es posible habilitar la planta o llamar al ascensor desde el apartamento. 10. ALARMAS El monitor dispone de 7 zonas de alarmas, que pueden ser gestionadas mediante los siguientes modos: CASA: Mínimo nivel de seguridad. NOCHE : Nivel medio de seguridad FUERA: Máximo nivel de seguridad. 11. SOS El usuario puede generar una señal de emergencia, pulsando el icono SOS unos segundos, de esta manera el monitor mandará una alarma de emergencia tanto al conserje como al software de gestión. 12. NO MOLESTAR Es posible activar el modo no molestar en el monitor, de tal modo que las llamadas realizadas al monitor no generen ningún tono de llamada durante un determinado período de tiempo seleccionable. El led de no molestar se activará mientras el modo esté activado. REFERENCIAS WIT 7" 14701 MONITOR WIT 7" POE BLANCO 14703 MONITOR WIT 7" POE NEGRO 14704 MONITOR WIT 7" POE DORADO 9541 CONECTOR MONITOR WIT 10" 14811 MONITOR WIT 10" POE DOMÓTICO BLANCO 14813 MONITOR WIT 10" POE DOMÓTICO NEGRO 14814 MONITOR WIT 10" POE DOMÓTICO DORADO 1489 CAJA DE EMPOTRAR PARA MONITOR WIT 10” Código EAN: 8424299148113
