# Módulo código invitados Wiegand Meet, referencia 1494 de Fermax - de Fermax

- Propiedad del archivo: CONSTRUNARIO
- Formato: FIEBDC-3/2012
- Programa: Construnario Versión 3.51
- Fecha de los precios: 08/01/2024
- Divisa: EUR

**FMX1494** u Módulo código invitados Wiegand Meet, referencia 1494 de Fermax - de Fermax
Precio: 44.00
Módulo código invitados Wiegand Meet, referencia 1494 de Fermax Tecnología: MEET Peso: 0,104 kg Medidas del producto embalado: 12x3,8x6,5 cm El MÓDULO CÓDIGO DE INVITADOS es un dispositivo requerido para implementar la función CÓDIGO DE INVITADOS en las placas MEET Es compatible con placas MILO V.20 o superior y KIN V2.11 o superior) . La función CÓDIGO DE INVITADOS permite a determinados usuarios (invitados), el acceso al edificio o local mediante la introducción de un código de acceso que previamente se les ha facilitado, y que tiene una validez temporal, tras el cual, deja de ser válido. Para la gestión de los códigos se requiere un Sistema de Control de Acceso de terceros, con entrada Wiegand. El MÓDULO CÓDIGO DE INVITADOS se instala entre la placa y el Sistema de Control de Acceso, y se encarga de convertir los datos RS-485 que genera la placa MEET al introducir el código de identificación, en datos WIEGAND, que son introducidos en el Sistema de Control de Acceso para su gestión. Código EAN: 8424299014944
