# Pull-Up inteligente VDS, referencia 2002 de Fernax. - de Fermax

- Propiedad del archivo: CONSTRUNARIO
- Formato: FIEBDC-3/2012
- Programa: Construnario Versión 3.51
- Fecha de los precios: 08/01/2024
- Divisa: EUR

**FMX2002** u Pull-Up inteligente VDS, referencia 2002 de Fernax. - de Fermax
Precio: 46.00
El PULL UP automático mejora la transmisión de los datos de la línea L del sistema VDS. Recomendable en instalaciones con ramificaciones o gran distancia entre placa/conserjería y terminales de viviendas. Código EAN: 8424299020020
