# Tarjeta de proximidad s/banda, referencia 23361 de Fermax - de Fermax

- Propiedad del archivo: CONSTRUNARIO
- Formato: FIEBDC-3/2012
- Programa: Construnario Versión 3.51
- Fecha de los precios: 08/01/2024
- Divisa: EUR

**FMX23361** u Tarjeta de proximidad s/banda, referencia 23361 de Fermax - de Fermax
Precio: 3.00
Son dispositivos de identificación del usuario. Cada dispositivo lleva marcado el identificador para darlo de alta en el sistema. No requiere mantenimiento ni baterías. Formato tarjeta de credito. Material PVC blanco. Se pueden personalizar con logos y fotografías del usuario mediante impresora de sublimación. ESPECIFICACIONES TÉCNICAS Modulacion ASK 125 Khz. Peso: 0,005 kg Medidas del producto embalado: 0,1x8,5x5,5 cm EAN 13: 8424299233611 Código EAN: 8424299233611
