# Mecanismo de seguridad 850A, referencia 2869 de Fermax - de Fermax

- Propiedad del archivo: CONSTRUNARIO
- Formato: FIEBDC-3/2012
- Programa: Construnario Versión 3.51
- Fecha de los precios: 08/01/2024
- Divisa: EUR

**FMX2869** u Mecanismo de seguridad 850A, referencia 2869 de Fermax - de Fermax
Precio: 173.00
Se incluye en todas las cerraduras de seguridad. Activación 12Vcc/ca, funcionamiento automático (cierre sin necesidad de llave y posibilidad de apertura de forma remota). Código EAN: 8424299028699
