# Teléfono serie VEO 4+N Universal, referencia 3431 de Fermax - de Fermax

- Propiedad del archivo: CONSTRUNARIO
- Formato: FIEBDC-3/2012
- Programa: Construnario Versión 3.51
- Fecha de los precios: 08/01/2024
- Divisa: EUR

**FMX3431** u Teléfono serie VEO 4+N Universal, referencia 3431 de Fermax - de Fermax
Precio: 24.00
Teléfono serie VEO 4+N Universal, referencia 3431 de Fermax Puede sustituir a la mayoría de los teléfonos estándar de otras marcas, tanto de llamada por zumbador como electrónica. También los modelos Fermax antiguos. - Haga coincidir las conexiones del Teléfono Universal con las correspondientes del teléfono a sustituir según la tabla de equivalencias que se incluye con el equipo. - Incluye: * Potenciómetros de regulación de volumen en ambos sentidos. * Dispositivo para configuración de llamada electrónica o de zumbador. * Dispositivo para configuración de masa común o masas separadas. El terminal incorpora un imán en la zona del auricular que permite que el brazo quede bien colgado y fijo a la base. Esto impide que el brazo se caiga durante su colgado dañando la pared y también evita que provoque averías en la instalación por estar mal colgado. Atornillable en superficie. Alimentación del sistema: - Audio: 12 Vac - Video: 18 Vdc Botón de abrepuertas. Tecnología: 4+N Peso: 0,305 kg Medidas del producto embalado: 25,7x8,5x5,3 cm Terminal de audio. Instalado en las viviendas, permite la comunicación con la placa de calle y la apertura de la puerta. Un nuevo concepto de teléfono para la vivienda. Un diseño integrado, acorde a las nuevas tendencias y estilos de vida, sencillo y funcional que aúna calidad y diseño. Su pureza de líneas, su tecnología y prestaciones hacen de este equipo un elemento elegante y perfecto para cualquier hogar. Está fabricado en plástico ABS de alto impacto, con acabado texturizado de fácil limpieza y protección ultravioleta para mayor resistencia a la luz. De instalación mural y fácil fijación. Terminal de audio. Instalado en las viviendas, permite la comunicación con la placa de calle y la apertura de la puerta. Sistema Convencional: emplea hilos comunes a toda la instalación más 1 hilo de llamada (o retorno de llamada) por vivienda. Recomendado en edificios de tamaño pequeño/medio/grande. En sistema MDS para urbanizaciones con entrada general y bloques interiores con varios accesos y centrales de conserjería. Cableado: - Portero: 4 hilos comunes + N (1 hilo de llamada por vivienda). - Videoportero: 7 hilos comunes + 1 coaxial de video+ N (1 hilo de llamada por vivienda). Máxima distancia en la instalación en función de la sección del cable empleado (consultar manuales técnicos) Código EAN: 8424299034317
