# Caja empotrar placa Marine ST3+, referencia 4654 de Fermax - de Fermax

- Propiedad del archivo: CONSTRUNARIO
- Formato: FIEBDC-3/2012
- Programa: Construnario Versión 3.51
- Fecha de los precios: 09/01/2024
- Divisa: EUR

**FMX4654** u Caja empotrar placa Marine ST3+, referencia 4654 de Fermax - de Fermax
Precio: 382.00
Para realizar la instalación de una placa es necesario colocar una caja en la pared o muro donde posteriormente fijaremos la placa. Para aquellos casos donde no se desee o no se pueda practicar un hueco en la pared para la caja de empotrar (fachadas de mármol, piedra, etc.), se recomienda emplear una caja de superficie. La profundidad es de 95mm (incluyendo profundidad de la visera y 33 mm sin ella)., y su diseño se integra perfectamente con la estética de la placa. Incluye visera. Disponibles en todas las series. Seleccionar la caja de la serie necesaria, según el caso. Código EAN: 8424299046549
