# Relé doble contacto, referencia 88101 de Fermax - de Fermax

- Propiedad del archivo: CONSTRUNARIO
- Formato: FIEBDC-3/2012
- Programa: Construnario Versión 3.51
- Fecha de los precios: 08/01/2024
- Divisa: EUR

**FMX88101** u Relé doble contacto, referencia 88101 de Fermax - de Fermax
Precio: 57.00
El Relé doble, tras recibir una señal de activación , selecciona la entrada activa. Dispone de 2 entradas, señal de activación y 1 salida. ESPECIFICACIONES TÉCNICAS Peso: 0,063 kg Medidas del producto embalado: 2,5x9x6,5 cm EAN 13: 8424299881010 Código EAN: 8424299881010
