# Kit vídeo portero Wit de Fermax. 10'' Blanco. Meet. 1 l - de Fermax

- Propiedad del archivo: CONSTRUNARIO
- Formato: FIEBDC-3/2012
- Programa: Construnario Versión 3.51
- Fecha de los precios: 09/01/2024
- Divisa: EUR

**FMX1506** u Kit vídeo portero Wit de Fermax. 10'' Blanco. Meet. 1 l - de Fermax
Precio: 1180.00
Kit vídeo portero Wit de Fermax. 10'' Blanco. Meet. 1 l Alimentación: • Switch: máx.30W/puerto (IEEE802.3af/at), hasta 48W en total • Dispositivos: PoE • Emplear una fuente de alimentación adicional para el abrepuertas Resumen: MILO 1L: Lente 52º(V), 100º(H), 0.5Lux mín., led blanco Monitor WIT: 10’’, 1024x600px, 8 entradas de sensores Códecs audio/video: G.711, H.264 Conexión Ethernet RJ-45 KIT VIDEO WIT MEET para viviendas unifamiliares, oficinas y negocios. Sistema de videoportero MEET IP. Protocolo SIP P2P descentralizado. Conexión directa de dispositivos a la infraestructura de red del edificio. Monitor WIT con pantalla táctil capacitiva de 10’’ y audio manos libres. Instalación en superficie mediante conector 95411. Frontal negro. Función timbre de puerta. Fotos de llamadas perdidas. Visualización de cámaras IP. Placa MILO 1L IP54 con cámara en color de 1.2MPx. Instalación en caja de empotrar 9543. Acabado en aluminio. Desvío de llamada a hasta 8 dispositivos con APP MEET ME de serie. Licencias incluidas. Emparejamiento de dispositivos móviles de usuarios mediante etiqueta en el frontal del monitor. Recepción de llamadas incluso cuando la APP se encuentra cerrada. Ampliable a un máximo de 8 placas y 8 monitores. Posibilidad de intercomunicación entre monitores (autodescubrimiento de monitores). Compatible SIP. Integrable con terminales y centralitas VoIP de terceros. Streaming RTSP de placa para grabación de imagen desde un videograbador de terceros. Reconfiguración de dispositivos mediante navegador web, sin software adicional. Código EAN: 8424299015064
