# Kit videoportero, modelo Way WiFi plus, referencia 1571 de Fermax. 7" 1 l - de Fermax

- Propiedad del archivo: CONSTRUNARIO
- Formato: FIEBDC-3/2012
- Programa: Construnario Versión 3.51
- Fecha de los precios: 09/01/2024
- Divisa: EUR

**FMX1571** u Kit videoportero, modelo Way WiFi plus, referencia 1571 de Fermax. 7" 1 l - de Fermax
Precio: 635.00
• Nueva cámara de video con alta calidad de imagen. • Compatible con altavoces y pantallas Inteligentes: ALEXA y GOOGLE HOME, para recibir las notificaciones de llamada en el altavoz o pantalla inteligente y poder usar comandos de voz para abrir la puerta. • Proceso de emparejamiento sencillo mediante Código QR. • Apertura de la puerta desde el móvil (mediante código de seguridad opcional), sin necesidad de auto-on. • Captura y visualización de fotos/vídeos desde el monitor o móvil. • Integración con cámaras IP FERMAX (visualización desde monitor y móvil. Alarmas de detección de movimiento) Código EAN: 8424299015064
