# Bancada base con patas de soporte, referencia BBP-30-EC de Met Mann. Para modelo EC-30

- Propiedad del archivo: CONSTRUNARIO
- Formato: FIEBDC-3/2012
- Programa: Construnario Versión 3.51
- Fecha de los precios: 15/01/2024
- Divisa: EUR

**0309BB930EC** u Bancada base con patas de soporte, referencia BBP-30-EC de Met Mann. Para modelo EC-30
Bancada base con patas de soporte, referencia BBP-30-EC de Met Mann. Para modelo EC-30 Dimensiones: Ancho: 1187mm Fondo: 1187mm Alto: 422mm - Fabricada en acero galvanizado. - Fácil montaje - Posibilidad de suministro en acero inoxidable AISI-304
