# Difusor de aire metálico de 3 salidas, referencia DCH-3/15 de Met Mann. 5.600 a 15.000 m3/h

- Propiedad del archivo: CONSTRUNARIO
- Formato: FIEBDC-3/2012
- Programa: Construnario Versión 3.51
- Fecha de los precios: 10/01/2024
- Divisa: EUR

**03231501020** u Difusor de aire metálico de 3 salidas, referencia DCH-3/15 de Met Mann. 5.600 a 15.000 m3/h
Difusor de aire metálico de 3 salidas, referencia DCH-3/15 de Met Mann. 5.600 a 15.000 m3/h Modelo: DCH-3/15 Caudal de aire admitido: 5.600 a 15.000 m3/h Alcance a 0º: 12 a 32m Alcance a 45º: 9 a 27m Sección acoplamiento: 600 x 600 mm Rejillas: 3u de 600 x 250mm Dimensiones (Ancho/Fondo/Alto): 759 / 451 / 684 mm Peso: 22 kg Difusor de aire de 3 direcciones para aplicar en acondicionadores evaporativos o ventiladores con un caudal de 5.500 m3/h a 15.000 m3/h. Fabricados en acero galvanizado y pintados al horno en color gris RAL 7035. Rejilla de simple deflexión con lamas fabricadas en poliamida PA6. Su diseño permite difundir el aire a larga distancia. Deflector interior para dirigir correctamente el flujo del aire. Regulación de apertura de 0º a 90º. Posibilidad de suministro con rejillas de doble deflexión. Conexión METU de 30 mm.
