# Calefactor de aire caliente de 125 kW, referencia AM-125 de Met Mann. Para la calefacción de invernaderos

- Propiedad del archivo: CONSTRUNARIO
- Formato: FIEBDC-3/2012
- Programa: Construnario Versión 3.51
- Fecha de los precios: 10/01/2024
- Divisa: EUR

**AM_125** u Calefactor de aire caliente de 125 kW, referencia AM-125 de Met Mann. Para la calefacción de invernaderos
Calefactor de aire caliente de 125 kW, referencia AM-125 de Met Mann. Para la calefacción de invernaderos Modelo: AM-125 Tipo de combustible: Gasóleo, gas natural o gas propano Potencia nominal: 145 kW Rendimiento térmico: 90% Caudal de aire: 9.000 m3/h Presión disponible: 100 Pa Potencia motor ventilador: 2,20 kW Tensión eléctrica: 400V/III/50Hz Nivel sonoro a 3m: 68 dB (A) Dimensiones (Ancho/Fondo/Alto): 742 / 1639 / 1514 mm Sección de impulsión: 590 x 590 mm Salida de humos: 200mm Peso: 225 kg Calefactor de aire caliente para invernaderos de una potencia calorífica de 145kW. Equipos diseñados para la calefacción rápida y eficiente de locales de hasta 3.120 m3 con funcionamiento a gasóleo, gas natural o gas propano. Detalles constructivos: Los generadores de aire caliente AM-125 están preparados para poder funcionar con gasóleo C, gas natural G20 o gas propano G31 y sus características constructivas son: Cámara de combustión e intercambiador en acero inoxidable AISI-430 Panel exterior en acero galvanizado Aislamiento térmico en las zonas más expuestas al calor Ventilador centrífugo con motor integrado de bajo nivel sonoro y alta eficiencia IE3 Cuadro eléctrico de control y seguridad según normativas europeas Termostatos de control y seguridad (Ventilador/Quemador/Seguridad térmica) Termostato de ambiente hermético (opcional) Manillar y ruedas de transporte (opcional) Rejilla de impulsión (opcional) Presostato de seguridad para la correcta depresión de la cámara de combustión Difusión del aire Los equipos pueden estar preparados para aplicar una red de conductos o con: -Rejilla de impulsión -Conductos especiales (curvas, pantalón, tolvas, etc…)
