# Generador de aire caliente a pellet, referencia BM-050 de Met Mann. 43 kW

- Propiedad del archivo: CONSTRUNARIO
- Formato: FIEBDC-3/2012
- Programa: Construnario Versión 3.51
- Fecha de los precios: 10/01/2024
- Divisa: EUR

**BM050** u Generador de aire caliente a pellet, referencia BM-050 de Met Mann. 43 kW
Generador de aire caliente a pellet, referencia BM-050 de Met Mann. 43 kW Potencia nominal: 43 kW Rendimiento: 90% Caudal de aire: 3.900 m3/h Salto térmico: 28 ºC Potencia eléctrica: 0,75 kW Tensión eléctrica: 230V/I/50Hz Salida de humos: 120 mm Dimensiones (Ancho/Fondo/Alto): 1104 / 1205 / 1426 mm Sección impulsión de aire: 650 x 490 mm Peso: 335 kg Los calefactores industriales BIO MANN son equipos autónomos para la calefacción de locales no domésticos. Su particularidad principal es que el combustible utilizado para la combustión puede ser indistintamente pellet, cáscaras y huesos de aceituna (biomasa granulada). La gama consta de 6 modelos de 50 a 300kW de potencia térmica con rendimientos superiores al 90%. Sus principales aplicaciones son la calefacción con aire caliente en naves industriales, granjas, invernaderos y todo tipo de locales que precisen de un sistema de calefacción rápido y eficiente. Cámara de combustión en acero inoxidable AISI-304 e intercambiador en acero al carbono Panel exterior en acero galvanizado y pintado en polvo poliéster Aislamiento térmico en las zonas más expuestas al calor Ventilador centrífugo con motor integrado de bajo nivel sonoro y alta eficiencia IE3 Cuadro eléctrico de control y seguridad según normativas europeas Termostatos de control y seguridad (Ventilador/Quemador/Seguridad térmica) Termostato de ambiente Extractor de humos para asegurar una correcta depresión de la cámara de combustión. Depósito de combustible de 190 litros de capacidad u opcional de 400 litros. Puerta frontal abatible para acceder a la cámara de combustión e intercambiador de calor Descarga automática de cenizas con sinfín y cajón de recogida.
