# Mecanismo de regulación de puño, referencia BSPCP34 de la serie helisystem® de Heliroma. Medida: 3/4"

- Propiedad del archivo: CONSTRUNARIO
- Formato: FIEBDC-3/2012
- Programa: Construnario Versión 3.51
- Fecha de los precios: 06/06/2024
- Divisa: EUR

**BSPCP34** u Mecanismo de regulación de puño, referencia BSPCP34 de la serie helisystem® de Heliroma. Medida: 3/4"
Precio: 15.34
Mecanismo de regulación de puño, referencia BSPCP34 de la serie helisystem® de Heliroma. Medida: 3/4" Aplicado con: tubos HELISYSTEM; ROMAFASER; ROMAKLIMA, ROMAFASER CT; ROMAKLIMA CT Material: Mecanismo del cuerpo: latón / Parte superior cromada y puño: latón niquelado Normas: EN ISO15874 Unidad: Un Aplicación: Sistemas de distribución de Agua sanitaria caliente y fría, Climatización, Calefacción por radiadores, Instalaciones de fluidos a alta y baja temperatura (sala de calderas), fluidos alimentarios, fluidos industriales (productos químicos), Sistemas para piscina, Industria Naval.n, piscinas, industria, construcción naval, etc.
