# Membranas de impermeabilización a base de betún plastomérico APP, Molly N Plus 3 Kg AL de Soprema. Sin armadura

- Propiedad del archivo: CONSTRUNARIO
- Formato: FIEBDC-3/2012
- Programa: Construnario Versión 3.51
- Fecha de los precios: 16/01/2024
- Divisa: EUR

**00070176_SOP** m2 Membranas de impermeabilización a base de betún plastomérico APP, Molly N Plus 3 Kg AL de Soprema. Sin armadura
Precio: 9.30
Ventajas • Mejor flexibilidad y garantía de durabilidad. Mejor comportamiento a las alas temperaturas y mejor flexibilidad en frío (-10ºC) que confiere a la membrana un envejecimiento más tardío. • Es una lámina no armada, idónea para proteger la membrana principal de la intemperie (radiaciones ultravioletas, ozono, etc). • El recubrimiento superior de aluminio gofrado de 0.08 mm proporciona. • Una inmejorable estabilidad dimensional. • Excelente resistencia a altas temperaturas • Ventajas de las membranas gofradas: • Facilita la aplicación; rápido reblandeciendo del bitumen, rápida colocación con menos fuego. • La armadura sufre menos en la aplicación. • Rollos más robustos. • Membranas más maleables y flexibles. • Membranas mas fáciles de aplicar en puntos de encuentro y remates. • Sustituye la lámina de oxiasfalto aportando un proceso productivo menos contaminante. Aplicación • Se aplica totalmente adherido como lámina de acabado superior en cubiertas no transitables con autoprotección metálica, especial para rehabilitación. • Solución adecuada para el tratamiento de petos. (Para petos de altura superior a 1 m y faldones con pendientes > 15%, la membrana se fijará mecánicamente al soporte; la membrana MA-3 no debe utilizarse sobre aislamiento térmico). • Es una lámina no armada, idónea para proteger la membrana principal de la intemperie (radiaciones ultravioletas, ozono, etc). • El recubrimiento superior de aluminio gofrado de 0.08 mm proporciona. • Una inmejorable estabilidad dimensional. • Excelente resistencia a altas temperaturas. PUESTA EN OBRA • SOPORTE: Debe presentar una superficie seca, firme, regular, limpia y libre de materiales sueltos. • Se aplica totalmente adherida a la inferior y se colocará manteniendo el mismo sentido y de tal manera que el solape quede aproximadamente en la mitad de la lámina inferior. • Se aplica fuego de manera homogénea posible (a mayor calor mayor retracción) a lo ancho de la lámina sin llegar al solape, que se realizarán posteriormente, ya que es importante que la temperatura sea igual en toda la zona. La aplicación de la llama debe de hacerse hasta la apertura del poro del film antiadherente. • Las láminas se disponen de manera que en un mismo punto no pueden coincidir más de tres láminas. • Los solapes se realizan a fuego, con una anchura mínima de 8 cm. • La puesta en obra y definición de detalles se llevarán a cabo de acuerdo con los lineamientos de la norma UNE 104400-3
