# Soprema - Drentex Protect Garden - Membrana drenante y protectora

- Propiedad del archivo: CONSTRUNARIO
- Formato: FIEBDC-3/2012
- Programa: Construnario Versión 3.51
- Fecha de los precios: 16/01/2024
- Divisa: EUR

**00071272_SOP** m2 Soprema - Drentex Protect Garden - Membrana drenante y protectora
Precio: 12.15
Membrana drenante y protectora fabricada en polietileno de baja densidad con geotextil de polipropileno adherido para el drenaje de cubiertas vegetales. Descripción DRENTEX PROTECT MAXI GARDEN es una membrana drenante para cubiertas ajardinadas de nódulos de polietileno de alta densidad (HDPE) con rebosaderos. Ventajas • Drena el agua de lluvia y protege la impermeabilización de los siguientes procedimientos siguientes y trabajos de mantenimiento en cubiertas ajardinadas. • Los nódulos retienen agua en su interior para aportar a la vegetación humedad por evaporación, mientras los rebosaderos permiten el drenaje y control del agua retenida. • Reducen y ralentizan el flujo de agua en los colectores generales aumentando su eficiencia, a la vez que facilita el retorno por evaporación de parte del agua lluvia a la atmósfera. • Es un drenaje estable y fiable, imputrescible y resistente a las raíces y hongos. • Fácil de transportar e instalar. Aplicación • Drenaje y acumulación de agua en cubiertas ajardinadas extensivas o ecológicas de pendiente cero o con faldones importantes. • Reducción de peso en el sistema frente a drenajes naturales con gravas. • Como protección de la impermeabilización y capa de separación donde se requiera un control y evacuación del agua Puesta en obra • Una vez impermeabilizada la superficie se procede a colocar una capa anti-punzonamiento con un geotextil tipo TEXXAM 700 o ROOFTEX 120 • La membrana drenante se extiende con los nódulos contra el geotextil de tal manera que se puedan llenar de agua, solapándolo unos 150 mm aprox encajando 3 nódulos • Se extiende luego la capa filtrante conformada por un geotextil tipo TEXXAM 700 o ROOFTEX 120 con solapes de 25 cm, para evitar que el drenaje se obture por los finos del sustrato. • Por último se extiende manualmente sustrato en espesores de acuerdo con la vegetación. • A recubrir en las dos semanas siguientes a su instalación. Acondicionamiento Rollo: 2 m x 20 m m² Rollo: 40 m² Pallet: 200 Normativa • Sistema de Calidad de acuerdo a la ISO:9001 Código EAN: 8435288317274
