# Soprema - Perfil metálico para láminas

- Propiedad del archivo: CONSTRUNARIO
- Formato: FIEBDC-3/2012
- Programa: Construnario Versión 3.51
- Fecha de los precios: 16/01/2024
- Divisa: EUR

**00110490_SOP** u Soprema - Perfil metálico para láminas
Precio: 7.20
Remate de impermeabilización de petos realizados con láminas asfálticas. Acondicionamiento Perfil 2m x 70 mm Paquete de 25 perfiles / 50 ml Código EAN: 8436019574331
