# Soprema - Sopralene Elite FP 4 KG - lámina no auto protegida

- Propiedad del archivo: CONSTRUNARIO
- Formato: FIEBDC-3/2012
- Programa: Construnario Versión 3.51
- Fecha de los precios: 16/01/2024
- Divisa: EUR

**00114177_SOP** m2 Soprema - Sopralene Elite FP 4 KG - lámina no auto protegida
Precio: 16.10
Es una lámina no auto protegida, de betún elastómero SBS de muy alta calidad con flexibilidad a bajas temperaturas hasta =-25ºC, con armadura de fieltro de poliéster (FP) de altas prestaciones y acabado en film termo fusible de BOPP por ambas caras. Ventajas: La armadura de no-tejido de fieltro de poliéster (FP) reforzado y estabilizado con fibra de vidrio, confiere a la lámina las mejores propiedades mecánicas: · Elevada resistencia a la tracción. · Máxima resistencia al punzonamiento (estático y dinámico). El mastico elastómero SBS con gran cantidad de polímero aporta a la lámina: · Resistencia a temperaturas extremas (-25ºC y 120ºC) · Excelente aplicación, en invierno como en verano. · Una excelente flexibilidad a bajas temperaturas, hasta -25ºC. · Excelente adherencia al soporte y en las soldaduras, lo que beneficia el comportamiento y acabado de la membrana aplicada. · Mejor recuperación elástica: menos “footprint” El film BOPP como acabado posibilita una aplicación más rápida: las células de aire que contiene el filma facilita su fusión. Garantía del producto de 15 años Aplicación: · Está especialmente recomendada en aplicaciones donde se requiera una alta resistencia al punzonamiento y gran durabilidad. · SOPRALENE ELITE FP 4 KG se puede aplicar en sistema monocapa y bicapa en cubiertas no transitables y transitables para uso peatonal y vehicular, con protección pesada. · Como lámina superior o monocapa de la gama ELITE. PUESTA EN OBRA Soporte: Debe presentar una superficie seca, firme, regular, limpia y libre de materiales sueltos. Aplicación: · Se puede aplicar totalmente adherido, semiadherido o flotante. Para adherir la lámina al soporte este se imprima previamente con EMUFAL o SOPRADÈRE. Una vez seco, se adhiere la lámina a fuego. · Se aplica fuego de manera homogénea posible (a mayor calor mayor retracción) a lo ancho de la lámina sin llegar al solape, que se realizarán posteriormente, ya que es importante que la temperatura sea igual en toda la zona. La aplicación de la llama debe de hacerse hasta la apertura del poro del film antiadherente. · Las láminas se disponen de manera que en un mismo punto no pueden coincidir más de tres láminas. · Los solapes se realizan a fuego, con una anchura mínima de 8 cm. · En la solución bicapa, la membrana superior deberá estar totalmente adherida a la inferior y se colocará manteniendo el mismo sentido y de tal manera que el solape quede aproximadamente en la mitad de la lámina inferior. · La puesta en obra y definición de detalles se llevarán a cabo de acuerdo con los lineamientos de la norma UNE 104401:2013. · En conformidad con la norma EN 13707. Certificada con el marcado CE Nº 0099/CPD/A85/0087. · Sistema de Calidad aplicado de acuerdo a la ISO:9001 Código EAN: 8435288337623
