# Soprema - Fijaciones Drentex

- Propiedad del archivo: CONSTRUNARIO
- Formato: FIEBDC-3/2012
- Programa: Construnario Versión 3.51
- Fecha de los precios: 16/01/2024
- Divisa: EUR

**00158179_SOP** u Soprema - Fijaciones Drentex
Precio: 0.21
Clavos zincados para la fijación sobre cualquier superficie de las láminas alveolares DRENTEX y del DRENTEX PERFIL Descripción VENTAJAS · Inoxidable. · Facilidad de colocación: - Aplicación con martillo o pistola. - Tiempo reducido. - El botón se adapta perfectamente al nódulo de la lámina alveolar tipo DRENTEX. · Compatible con toda la gama DRENTEX APLICACIÓN · El FIJACIONES DRENTEX se usa para fijar las membranas de drenaje y protección de la gama DRENTEX. · También puede usarse para el remate del DRENTEX PERFIL en límite superior del sistema. Puesta en obra PUESTA EN OBRA CLAVADO: · Extender la membrana con los nódulos hacia la pared impermeabilizada. · Fijar la membrana DRENTEX con botones de fijación y clavos de acero FIJACIONES DRENTEX. El botón rellena el nódulo. · Verificar si está bien asentada la membrana. · Fijar el DRENTEX PERFIL sobre la orilla superior de la membrana y clavarlo con los clavos de acero
