# Panel flexible de espuma aglomerada de poliuretano para tabiquería Soprapren 80/30 de Soprema

- Propiedad del archivo: CONSTRUNARIO
- Formato: FIEBDC-3/2012
- Programa: Construnario Versión 3.51
- Fecha de los precios: 16/01/2024
- Divisa: EUR

**00230365_SOP** m2 Panel flexible de espuma aglomerada de poliuretano para tabiquería Soprapren 80/30 de Soprema
Precio: 9.40
SOPRAPREN es un panel de composición homogénea y estable resultante de la aglomeración de espuma flexible de poliuretano, para uso como aislamiento acústico y térmico en diferentes elementos constructivos. DESCRIPCIÓN VENTAJAS Elevada absorción acústica. Elevada elasticidad. Aporta aislamiento térmico. Fácil instalación. Ecológico, producto reciclado y reciclable. Elevada estabilidad. Alta resistencia al envejecimiento APLICACIÓN Aislamiento acústico de paredes, tabiques y techos. Mejora del aislamiento acústico a ruido aéreo de paredes medianeras en rehabilitación. Mejora del aislamiento acústico a ruido aéreo de techos en rehabilitación PUESTA EN OBRA SOPORTE: Admite todo tipo de soportes constructivos habituales. El soporte debe ser regular, limpio, seco y libre de elementos que puedan dañar el producto. Si el enlucido es viejo, debe comprobarse el estado de este para no tener problemas con la adherencia de SOPRAPREN. COLOCACIÓN: Aplicar cola de contacto al soporte y a la cara del SOPRAPREN que se va a adherir, mediante rodillo de pelo corto o brocha. Orientativamente la dotación será de 250 gr/m2 en cada superficie (a confirmar con el fabricante). Dejar secar el tiempo especificado por el fabricante de la cola. Presentar el panel de SOPRAPREN y presionar sobre toda la superficie para asegurar una correcta adherencia. Repetir la operación hasta cubrir la totalidad de la superficie a aislar, colocando los paneles a testa. Aplicar cola de contacto al SOPRAPREN y sobre la cara interna de la placa de yeso laminado de acabado. Transcurrido el tiempo de secado, fijar la placa de yeso, presionando en toda la superficie. Las placas se colocarán a rompejuntas. Sellar las juntas entre placas según instrucciones del fabricante.
