# Drenaje para cubierta ajardinada, Drentex Protect Eco Garden Plus de Soprema

- Propiedad del archivo: CONSTRUNARIO
- Formato: FIEBDC-3/2012
- Programa: Construnario Versión 3.51
- Fecha de los precios: 16/01/2024
- Divisa: EUR

**119232_SOP** m2 Drenaje para cubierta ajardinada, Drentex Protect Eco Garden Plus de Soprema
Precio: 9.45
DRENTEX PROTECT ECO GARDEN PLUS es una capa drenante compuesta de una membrana de nódulos de polietileno de alta densidad (HDPE) de color verde y un geotextil de polipropileno en una de sus caras. DESCRIPCIÓN VENTAJAS · El geotextil actúa como filtro, reteniendo las tierra y permitiendo que los nódulos de polietileno conduzcan y evacuen el agua. El sistema completo funciona como drenaje del agua, y protección de la impermeabilización en cubiertas vegetales. · Imputrescible y resistente a las raíces y hongos. · Alta resistencia a la compresión de las tierras. La presión apenas rebaja el volumen de drenaje, ya que cada nódulo de la estructura está unido directamente al geotextil. · Fácil de transportar e instalar. APLICACIÓN · Drenaje, filtración y protección de la impermeabilización en cubiertas ajardinadas. · Drenaje de muros: media captación de agua. · Drenaje bajo pavimentos de tránsito peatonal de parques y jardines. PUESTA EN OBRA PUESTA EN OBRA · SOPORTE: Debe presentar una superficie seca, firme, regular, limpia y libre de materiales sueltos. APLICACIÓN EN CUBIERTAS VEGETALES: · Previa a la colocación del DRENTEX PROTECT ECO GARDEN PLUS sobre la impermeabilización o el aislamiento de poliestireno estruído EFYOS XPS SL se deberá separar, para evitar incompatibilidad química entre materiales, con una capa separadora de poliéster o polipropileno de, al menos, 190-200 gr/m2 tipo ROOFTEX V o TEXXAM. · Se extiende la membrana con el geotextil hacia el terreno (arriba), protegiendo así la impermeabilización de cualquier puzonamiento. · Los rollos de DRENTEX PROTECT ECO GARDEN PLUS se solapan despegando unos 20 cm. el geotextil de ambos bordes, encajando los nódulos a modo de botones y volviendo a proteger con el geotextil despegado. · Se empieza por la parte baja. Conforme se coloca el DRENTEX PROTEC ECO PLUS, se efectúa el llenado de tierras APLICACIÓN EN MUROS: · El solape se realiza en sentido contrario a la dirección de la escorrentía. De esta forma se minimiza las filtraciones de agua detrás del drenaje. · Finalmente, se compactan las tierras adyacentes para asegurar un óptimo y correcto drenaje, cuidando que no arrastren la membrana · El anclaje en la parte superior del muro, se puede realizar mediante los perfiles DRENTEX PERFIL o mediante fijaciones individuales FIJACIONES DRENTEX. La colocación del DRENTEX PERFIL evita la contaminación de la capa drenante en la cabecera del muro. · Los solapes horizontales entre láminas deben realizarse de manera que la lámina de arriba cubra a la de abajo, para evitar la entrada tierra o escombros y se fija mecánicamente la línea de solape cada 25 cm, para grado medio o alto de presencia de agua. Para no perforar la impermeabilización, se recomienda disponer fijaciones autoadhesivas o realizar algún otro sistema que no perfore la impermeabilización (cinta autoadhesiva a dos caras).
