# Aislamiento térmico reflexivo de 15 capas Soprareflect Confort Pro 15 de Soprema. Rollo 1,5x10m

- Propiedad del archivo: CONSTRUNARIO
- Formato: FIEBDC-3/2012
- Programa: Construnario Versión 3.51
- Fecha de los precios: 16/01/2024
- Divisa: EUR

**12945_SOP** m2 Aislamiento térmico reflexivo de 15 capas Soprareflect Confort Pro 15 de Soprema. Rollo 1,5x10m
Precio: 8.65
Es un aislamiento térmico reflexivo de un total de 15 capas: 2 láminas metalizadas reforzadas, 3 capas de guata de poliéster, 6 láminas metalizadas y 4 láminas separadoras sintéticas. DESCRIPCIÓN VENTAJAS Alto poder aislante. Mejora de la eficiencia energética, ya que permite un gran ahorro de energía. Flexible y ligero. Fácil y rápida instalación. Elevada durabilidad. Confort térmico en invierno y en verano. Aislante reflexivo de 35 mm (*). (*) El espesor puede variar en función de las compresiones en el producto. APLICACIÓN Cubiertas inclinadas. Cubiertas metálicas y desvanes. Fachadas ventiladas. Aislamiento en la cara interior de fachada. Otros usos como puertas de garaje y cajas de persiana. PUESTA EN OBRA La superficie donde se instalará SOPRAREFLECT CONFORT PRO 15 debe estar limpia y seca. Se debe dejar una cámara de aire de mínimo 2 cm entre el aislamiento y el soporte. Las láminas podrán ser cortadas a la medida necesaria, teniendo en cuenta un solape de mínimo 10 cm entre láminas. Se puede cortar con tijeras o cúter. Las láminas deben instalarse estiradas sobre los elementos estructurales o soportes de madera, por lo que se fijarán a estos elementos con grapas de acero inoxidable o galvanizada de 20 mm. Es importante que las uniones de las láminas coincidan con un soporte duro. Anclar cada lámina por sus 4 lados. Para asegurar las láminas, se deben sellar las juntas con la cinta adhesiva metalizada SOPRAREFLECT METAL. Previo a la colocación del revestimiento y/o acabado final, se deberá dejar una segunda cámara de aire mediante listones de madera o mediante los soportes específicos del acabado, según proveedor. ACONDICIONAMIENTO Dimensiones rollo: 1,5 m x 10 m. Superficie: 15 m2.
