# Revestimiento plástico impermeable, Cril de Gecol. Blanco

- Propiedad del archivo: CONSTRUNARIO
- Formato: FIEBDC-3/2012
- Programa: Construnario Versión 3.51
- Fecha de los precios: 12/01/2024
- Divisa: EUR

**6501SOP** kg Revestimiento plástico impermeable, Cril de Gecol. Blanco
Precio: 1.73
Revestimiento plástico en dispersión acuosa, GECOL Cril, impermeable, permeable al vapor de agua y con efecto antimoho, para la decoración, renovación e impermeabilización de fachadas, sobre soportes regularizados (mortero tradicional, mortero monocapa, hormigón liso, yeso, placas de yeso laminado, pinturas, revestimientos sintéticos). Producto con ETA 12/0408 como terminación en el Sistema GECOL TERM (SATE / ETIC
