# Revestimiento impermeable, Caucho de Gecol

- Propiedad del archivo: CONSTRUNARIO
- Formato: FIEBDC-3/2012
- Programa: Construnario Versión 3.51
- Fecha de los precios: 12/01/2024
- Divisa: EUR

**6900_6923SOP** kg Revestimiento impermeable, Caucho de Gecol
Precio: 3.00
GECOL Caucho es una pasta semifluida, a base de copolímeros acrílicos y lista para su uso, reforzada con fibras. Apta para impermeabilizaciones en terrazas, cubiertas, reparación de superficies con filtraciones, etc. Pisable-transitable de forma no continua y excepto tránsito pesado. No es inflamable y su uso está recomendado para uso doméstico. Se aplica mediante brocha, rodillo o pistola y permite aplicar capas sucesivas (una sobre otra), si así fuera necesario. Con ello se obtiene una membrana final altamente flexible y de excelente poder impermeabilizante.
