# Revestimiento plástico impermeable, Cril pétrea de Gecol

- Propiedad del archivo: CONSTRUNARIO
- Formato: FIEBDC-3/2012
- Programa: Construnario Versión 3.51
- Fecha de los precios: 12/01/2024
- Divisa: EUR

**6950SOP** kg Revestimiento plástico impermeable, Cril pétrea de Gecol
Precio: 2.07
Revestimiento plástico en dispersión acuosa, GECOL Cril pétrea, de acabado rugoso, impermeable, permeable al vapor de agua y elevada resistencia a la intemperie, para la decoración, renovación e impermeabilización de fachadas, sobre soportes regularizados (mortero tradicional, mortero monocapa, hormigón liso, yeso, placas de yeso laminado, pinturas, revestimientos sintéticos).
