# Hormigón seco de elevadas resistencias mecánicas de Gecol

- Propiedad del archivo: CONSTRUNARIO
- Formato: FIEBDC-3/2012
- Programa: Construnario Versión 3.51
- Fecha de los precios: 12/01/2024
- Divisa: EUR

**7120SOP** kg Hormigón seco de elevadas resistencias mecánicas de Gecol
Precio: 0.14
Hormigón seco base conglomerante hidráulico, GECOL Hormigón seco, de elevada resistencia, conforme a la Instrucción para Hormigón Estructural EHE-08 – tipo H-25 / B / 12 – para su utilización en obras de rellenos, canalizaciones, fábricas de muros y tabiques de hormigón y obras no estructurales de elevadas resistencias. Producto con marcado CE y DdP (Declaración de prestaciones) según Reglamento (UE) 305/2011.
