# Árido ligero, aislante y natural, Arcilla expandida gruesa de Gecol

- Propiedad del archivo: CONSTRUNARIO
- Formato: FIEBDC-3/2012
- Programa: Construnario Versión 3.51
- Fecha de los precios: 12/01/2024
- Divisa: EUR

**7170SOP** m3 Árido ligero, aislante y natural, Arcilla expandida gruesa de Gecol
Precio: 116.67
GECOL Arcilla expandida es un producto aislante, resistente y natural para la ejecución y nivelación de recrecidos ligeros de altas prestaciones sobre forjados, cubiertas, rellenos, etc. Válida para aligeramiento y aislamiento de hormigón estructural. Producto natural, idóneo para las denominadas cubiertas verdes, así como para trabajos en jardinería y drenajes. Uso en interiores y exteriores tanto a granel, fijada con lechada de cemento o en la realización de hormigón poroso ligero.
