# Mortero seco ecológico, base cal hidráulica natural, Sec cal - H de Gecol

- Propiedad del archivo: CONSTRUNARIO
- Formato: FIEBDC-3/2012
- Programa: Construnario Versión 3.51
- Fecha de los precios: 12/01/2024
- Divisa: EUR

**7251_7258SOP** kg Mortero seco ecológico, base cal hidráulica natural, Sec cal - H de Gecol
Precio: 0.27
Mortero seco base cal hidráulica natural, GECOL Sec cal-H, de elevada permeabilidad, transpirable y proyectable, conforme a la normativa EN 998– 2 – tipo GM 5 – para su utilización en restauraciones y rehabilitaciones (saneamiento de tapiales y rejuntado de sillares), mampostería, montaje y ensamblaje de bloques de cemento o ladrillo cerámico, realización de recrecidos y soleras, etc. Producto con marcado CE y DdP (Declaración de prestaciones) según Reglamento (UE) 305/2011.
