# Mortero adhesivo de base cementosa, Tabique cerámico de Gecol

- Propiedad del archivo: CONSTRUNARIO
- Formato: FIEBDC-3/2012
- Programa: Construnario Versión 3.51
- Fecha de los precios: 12/01/2024
- Divisa: EUR

**7503SOP** kg Mortero adhesivo de base cementosa, Tabique cerámico de Gecol
Precio: 0.16
Mortero adhesivo base conglomerante hidráulico, GECOL Tabique cerámico, tixotrópico y resistente a la humedad, conforme a la normativa EN 998–2 – tipo GM 5 – para la colocación de ladrillo cerámico de gran formato en la realización de tabiques divisorios, medianeras, etc. Producto con marcado CE y DdP (Declaración de prestaciones) según Reglamento (UE) 305/2011.
