# Mortero cementoso autonivelante de 10 a 8 mm, Nivelante 80 de Gecol

- Propiedad del archivo: CONSTRUNARIO
- Formato: FIEBDC-3/2012
- Programa: Construnario Versión 3.51
- Fecha de los precios: 12/01/2024
- Divisa: EUR

**7524SOP** kg Mortero cementoso autonivelante de 10 a 8 mm, Nivelante 80 de Gecol
Precio: 0.52
Mortero autonivelante de fraguado rápido, GECOL Nivelante 80, de elevadas resistencias mecánicas, fluido y bombeable y apto para suelos de climatización radiante, conforme a la normativa EN 13813 – tipo CT C20 F4 – para la nivelación, reparación y recrecido de suelos interiores, de 10 hasta 80 mm, (grosores inferiores a 35 mm previa aplicación de puente de adherencia, consolidador de superficies y regulador de absorción GECOL Primer-TP), tanto sobre soportes nuevos, como suelos preexistentes, permitiendo acoger pavimentos como madera, linóleum, cerámica, piedra natural, etc. Producto con marcado CE y DdP (Declaración de prestaciones) según Reglamento (UE) 305/2011
