# Tabiquería PI-3 RA=58 dBA de Soprema

- Propiedad del archivo: CONSTRUNARIO
- Formato: FIEBDC-3/2012
- Programa: Construnario Versión 3.51
- Fecha de los precios: 12/01/2024
- Divisa: EUR
- Código: soprema-iber (16/01/2024)

**P07YSS122** m2 Tabiquería PI-3 RA=58 dBA de Soprema
Tabiquería formada por entramado autoportante de acero galvanizado compuesto por estructura horizontal (canal) de 73 mm sobre banda amortiguante Tecsound S50 Band 50 y estructura vertical (montante) de 70 mm colocada cada 600 mm, sobre el que se atornillarán en ambos lados dos placas de yeso laminar de 13 mm con una lámina sintética de aislamiento acústico autoadhesiva de base polimérica sin asfalto de 2.010 kg/m3 de densidad, de 5 kg/m2 y 2,5 mm de espesor tipo Tecsound SY 50 entre placas; colocación de material absorbente tipo lana de roca de 70 mm de espesor y densidad 50 kg/m3 entre los montantes. Espesor total: 127 mm. Nivel de aislamiento acústico a ruido aéreo: RA=58 dBA.

| Código | Ud | Descripción | Rendimiento | Precio | Importe |
|---|---|---|---|---|---|
| 00070827_SOP | m | Tecsound band S 50 A=50 MM - banda sintética de Soprema (material; 16/01/2024) | 1.050 | 1.3 | 1.37 |
| MOC001 | h | Oficial primera (maquinaria) | 0.150 | 19.99 | 3.00 |
| MOC004 | h | Ayudante (maquinaria) | 0.150 | 18.54 | 2.78 |
| P07W280 | m | Banda perimetral desolidarizante (material) | 2.100 | 2.05 | 4.31 |
| P04PPC030 | m | Canal tabiquería PYL 73 mm (material) | 0.950 | 0.85 | 0.81 |
| P04PPM030 | m | Montante tabique PYL 70 mm (material) | 1.700 | 0.91 | 1.55 |
| P04POP010 | u | Tornillo fijación PYL a perfil metálico e<0,75 mm (PM) 3,5x25 mm (material) | 42.000 | 0.01 | 0.42 |
| P04PNJ010 | kg | Pasta para juntas PYL estándar (material) | 0.900 | 0.95 | 0.86 |
| P04PNC010 | m | Cinta de juntas PYL (rollo 150 m) (material) | 3.150 | 0.04 | 0.13 |
| P04PS030 | m2 | Placa yeso laminado estándar 13 mm (Tipo A) (material) | 4.200 | 3.96 | 16.63 |
| P07TR540 | kg | Lana de roca 50 Kg/m3 (material) | 3.500 | 2.73 | 9.56 |
|  |  | Costes directos |  |  | 41.42 |

## Recursos

**00070827_SOP** m Tecsound band S 50 A=50 MM - banda sintética de Soprema
Banda sintética insonorizante de alta densidad, sin asfalto, autoadhesiva, para aplicación directa en estructuras sometidas a vibraciones. Descripción TECSOUND® S50 Band 50 es una cinta de lámina sintética insonorizante de alta densidad sin asfalto TECSOUND®, que lleva incorporada una capa autoadhesiva que permite su aplicación directa sobre estructuras metálicas sujetas a vibraciones. Ventajas · Elevado poder amortiguante en superficies y estructuras metálicas. · Flexible y adaptable a cualquier tipo de forma y superficie irregular. · Gran capacidad de elongación. · Fácil de manipular y cortar. · Impermeable. Elevada resistencia al vapor de agua. · Excelente resistencia al envejecimiento. Aplicación · Amortiguación de vibraciones en cubiertas metálicas, entre la chapa y la estructura. · Desolidarización de la estructura del soporte de base y del resto de la estructura. Puesta en obra · Soporte: la superficie del soporte, debe estar libre de grasa y polvo. · Colocación en tabiquería seca: adherir TECSOUND® S50 BAND 50 a la superficie externa del perfil (superficie en contacto con la obra), Retirando progresivamente el plástico siliconado protector y presionando para obtener una buena adherencia. Fijar el perfil al soporte según instrucciones del fabricante. · Colocación en cubierta metálica: adherir TECSOUND® S50 BAND 50 a la superficie de la correa metálica en contacto con la chapa grecada, retirando progresivamente plástico siliconado protector y presionando para obtener una buena adherencia. Acondicionamiento Rollo: 50 mm x 6 m Caja: 72 ml Normativa · En conformidad con la norma CTE-DB-HR, EN ISO 140-1, EN ISO 140-3, EN ISO 140-6, EN ISO 140-8, EN 20140-2 y EN ISO 717/1/2. · Sistema de Calidad de acuerdo a la ISO:9001
