# Cubierta plana transitable TP-01-02 baldosa aislante invertida bicapa pendiente 0 de Soprema

- Propiedad del archivo: CONSTRUNARIO
- Formato: FIEBDC-3/2012
- Programa: Construnario Versión 3.51
- Fecha de los precios: 12/01/2024
- Divisa: EUR
- Código: soprema-iber (16/01/2024)

**P09AFB091** m2 Cubierta plana transitable TP-01-02 baldosa aislante invertida bicapa pendiente 0 de Soprema
Cubierta constituida por formación de pendientes con hormigón celular en un espesor medio de 8 cm acabado en mortero de cemento con un espesor medio de 3 cm con resistencia superficial necesaria para recibir la impermeabilización; Membrana impermeabilizante bicapa ADHERIDA al soporte previa imprimación asfáltica >300 gr/m2 tipo EMUFAL PRIMER formada por lámina de betún modificado con elastómeros SBS con armadura de fieltro de fibra de vidrio (FV) con una flexibilidad a bajas temperaturas = -15ºC tipo MORTERPLAS SBS FV 3 kg (LBM-30-FV según UNE 104410:2013), lámina superior totalmente adherida a la inferior de lámina de betún modificado con elastómeros SBS con armadura de fieltro de poliéster reforzado y estabilizado (FP) con una flexibilidad a bajas temperaturas = -15ºC tipo MORTERPLAS SBS FP 4 kg (LBM-40-FP según UNE 104410:2013), capa separadora de geotextil no tejido de fibras 100% poliéster, con resistencia a la tracción de 2,81 kN/m y resistencia al punzonamiento estático (CBR) de 460 N con un gramaje de 200 gr/m2 tipo ROOFTEX V 200; Baldosa aislante visitable TEXLOSA 60/35 R GRIS compuesta por una base de espuma de poliestireno extruido con estructura de célula cerrada de 60 mm de espesor de conductividad térmica 0,033 W/mºK (UNE EN 13164), autoprotegida en su cara superior con una capa de mortero de 35 mm de espesor, compuesta por áridos seleccionados y aditivos especiales, con acabado rugoso rustico gris. Incluye parte proporcional de entregas con paramento vertical incluidas bandas de refuerzo de ancho 33 cm tipo MORTERPLAS SBS FP 3 KG BAND 33 entre capas y capa de protección tipo MORTERPLAS SBS FV 4 KG MIN previa imprimación del soporte con EMUFAL PRIMER (300 g/m2) para un desarrollo de perímetro de 33 cm (20 cm por encima del nivel de acabado) listo para recibir el sistema de la parte general de la cubierta; y PERFIL METÁLICO PARA LÁMINAS SOPREMA fijado mecánicamente al paramento y sellado del mismo con polímeros híbridos tipo ALSAN FLEX 2911 CO. Ud. de desagüe compuesta por cazoleta prefabricada con refuerzo de membrana de betún SEBS y tubo rígido clipado de PEAD tipo DRAINI VERTICAL BTM, incluido MORRIÓN UNIVERSAL SOPREMA totalmente adherida sobre la primera capa de lámina bituminosa, lista para recibir la segunda capa completamente adherida a fuego sobre la cazoleta y Ml. de impermeabilización de juntas de dilatación, mediante bandas de adherencia de 33 cm de ancho tipo MORTERPLAS SBS FP 3 KG BAND 33 a cada lado de la junta previa imprimación con EMUFAL PRIMER (300 g/m2); banda de 50 cm de ancho, adherida a ambos lados de la misma formando fuelle tipo MORTERPLAS SBS FP 4 KG y con solapes transversales de al menos 15 cm; fondo de junta de diámetro 25 mm tipo JOINFAL y tapajuntas mediante banda de 33 cm tipo MORTERPLAS SBS FP 3 KG BAND 33, listo para recibir el sistema de la parte general de la cubierta. Productos con marcado CE europeo y sistema de impermeabilización certificado mediante Documento de Idoneidad Técnica (DIT) MORTERPLAS PENDIENTE CERO nº 562/10. Puesta en obra conforme al DIT nº 562/10 y UNE 104401. Sistema Completo Soprema con garantía de 15 años.

| Código | Ud | Descripción | Rendimiento | Precio | Importe |
|---|---|---|---|---|---|
| 00070106_SOP | kg | Soprema - Emufal Mur 24 Kg - EA 104231 - emulsión bituminosa modificada con caucho (material; 16/01/2024) | 0.300 | 5.4 | 1.62 |
| 00070223_SOP | m2 | Soprema - Morterplas SBS FV 3 Kg - lámina no auto protegida (material; 16/01/2024) | 1.100 | 7.35 | 8.09 |
| 00070212_SOP | m2 | Soprema - Morterplas SBS FP 4 Kg - lámina impermeabilizante no auto protegida (material; 16/01/2024) | 1.100 | 10.75 | 11.83 |
| 00070606_SOP | m2 | Soprema - Rooftex V 200/2200 - Geotextil no tejido de fibras 100% poliéster (material; 16/01/2024) | 1.100 | 1.15 | 1.27 |
| 00109560_GRIS | m2 | Soprema - Texlosa R 40/35 G - loseta aislante (material; 16/01/2024) | 1.050 | 42.7 | 44.84 |
| MOC001 | h | Oficial primera (maquinaria) | 0.320 | 19.99 | 6.40 |
| MOC004 | h | Ayudante (maquinaria) | 0.320 | 18.54 | 5.93 |
| R09CFC045 | m2 | Formación pendientes hormigón celular h=8 cm (material) | 1.000 | 21.62 | 21.62 |
| E11D020 | m2 | Recrecido 3 cm mortero CT-C2,5 (material) | 1.000 | 9.9 | 9.90 |
| %PS0500 | % | Puntos singulares | 85.8 % | 111.50 | 95.67 |
| %MA0100 | % | Medios auxiliares | 90.1 % | 207.17 | 186.66 |
|  |  | Costes directos |  |  | 393.83 |

## Recursos

**00070106_SOP** kg Soprema - Emufal Mur 24 Kg - EA 104231 - emulsión bituminosa modificada con caucho
EMUFAL MUR es una emulsión bituminosa modificada con caucho, aplicable en frío, que una vez seca forma una película continua y elástica.
VENTAJAS
· Adherencia incluso sobre superficies ligeramente húmedas.
· Gran resistencia a temperaturas elevadas.
· Forma una película elástica, que mantiene su flexibilidad incluso a -10ºC.
· Recubrimiento duradero y con gran poder cubriente.
· Fácilmente aplicable mediante brocha, rodillo o pistola airless.
· Buena Tixotropía para aplicar en superficies verticales.
· No contiene disolventes.
APLICACIÓN
· Protección de:
- Muros de contención
- Paredes medianeras
- Cimentaciones
- Conducciones y depósitos de agua no potable
· Imprimación de superficies tanto verticales como horizontales que van a ser impermeabilizadas mediante lámina asfáltica.
Puesta en obra
· Puede aplicarse sobre superficies secas o ligeramente húmedas, aunque no con agua escurriente. Se aplica en frío, mediante brocha, rodillo o cepillo de pintor.
· Deben darse un mínimo de dos capas, cada una de ellas una vez seca la anterior.
SOPORTE:
· La superficie donde se va a aplicar deberá estar limpia de polvo, materiales sueltos o mal adheridos, residuos grasos o antiadherentes y cualquier suciedad en general.
· Puede aplicarse sobre superficies secas o ligeramente húmedas.
· En tiempo muy caluroso o en presencia de algunos desencofrantes, es recomendable humedecerlas previamente.
· En caso de que existan huecos o coqueras, es conveniente regularizar previamente la superficie para asegurar un buen rendimiento.
RENDIMIENTO:
Depende de la rugosidad del soporte. En general, el rendimiento mínimo recomendado es de 500 g/m².

**00070223_SOP** m2 Soprema - Morterplas SBS FV 3 Kg - lámina no auto protegida
MORTERPLAS SBS FV 3 KG es una lámina no auto protegida, de betún plastomérico SBS, de elevado punto de reblandecimiento, con armadura de fieltro de fibra de vidrio (FV) y acabado en film termo fusible por ambas caras.
Ventajas:
· La armadura de fieltro de fibra de vidrio (FV) proporciona la máxima estabilidad dimensional al producto.
· El mástico elastomérico SBS aporta a la lámina una excelente plegabilidad a bajas temperaturas, favoreciendo la colocación en ambientes fríos.
Aplicación:
· MORTERPLAS SBS FV 3 KG se puede aplicar en sistema monocapa y bicapa en cubiertas no transitables y transitables para uso peatonal y vehicular, con protección pesada.
· La MORTERPLAS FV 3 KG suele aplicarse como lámina inferior para dar estabilidad a la membrana bicapa.
Puesta en obra
· SOPORTE: Debe presentar una superficie seca, firme, regular, limpia y libre de materiales sueltos.
· Se puede aplicar totalmente adherido, semiadherido o flotante. Para adherir la lámina al soporte este se imprima previamente con EMUFAL I. Una vez seco, se adhiere la lámina a fuego.
· Para soportes con una rugosidad mayor o igual a 1,5 se podrá aplicar el sistema de adhesión en frío de la membrana bicapa consistente en la extensión del EMUFAL P y aplicación en frío de la lámina inferior tipo MORTERPLAS SBS FV 2,4 KG GR2, en sistemas acordes con el DIT Nº 579/11 MORTERPLAS TRÁFICO RODADO.
· En zonas de difícil de ejecución se utiliza la lámina MORTERPLAS SBS FV 2,4 KG GR2 de adherencia en frío con el mastico PREJUNTER HD 25.
· Se aplica fuego de manera homogénea posible (a mayor calor mayor retracción) a lo ancho de la lámina sin llegar al solape, que se realizarán posteriormente, ya que es importante que la temperatura sea igual en toda la zona. La aplicación de la llama debe de hacerse hasta la apertura del poro del film antiadherente.
· Las láminas se disponen de manera que en un mismo punto no pueden coincidir más de tres láminas.
· Los solapes se realizan a fuego, con una anchura mínima de 8 cm.
· En la solución bicapa, la membrana superior deberá estar totalmente adherida a la inferior y se colocará manteniendo el mismo sentido y de tal manera que el solape quede aproximadamente en la mitad de la lámina inferior.
· La puesta en obra y definición de detalles se llevarán a cabo de acuerdo con los lineamientos de la norma UNE 104401.
· En conformidad con la norma EN 13707. Certificada con el marcado CE Nº 0099/CPD/A85/0087
· Certificación voluntaria de Producto de la Marca AENOR según la misma norma europea.
· En posesión del DIT Nº 562/10 MORTERPLAS/MOPLAS pendiente CERO
· En posesión del DIT Nº 579/11 MORTERPLAS TRÁFICO RODADO
· En posesión del DIT Nº 580/11 MORTERPLAS ESTRUCTURAS ENTERRADAS
· Sistema de Calidad de acuerdo a la ISO:9001
Código EAN: 8435288310756

**00070212_SOP** m2 Soprema - Morterplas SBS FP 4 Kg - lámina impermeabilizante no auto protegida
MORTERPLAS SBS FP 4KG es una lámina impermeabilizante no auto protegida, de betún elastomérico SBS, con armadura de fieltro de poliéster (FP) de alto gramaje y acabado en film termo fusible por ambas caras.
Ventajas
· El mastico elastomérico SBS, que aporta a la lámina una excelente plegabilidad a bajas temperaturas.
· La armadura de no-tejido de fieltro de poliéster (FP) reforzado y estabilizado, confiere a la lámina las mejores propiedades mecánicas:
· Elevada resistencia a la tracción.
· Máxima resistencia al punzonamiento (estático y dinámico).
· Gran resistencia al desgarro.
· Buena estabilidad dimensional.
Aplicación
· Está especialmente recomendada en aplicaciones donde se requiera una alta resistencia al punzonamiento.
· MORTERPLAS SBS FP 4 KG se puede aplicar en sistema bicapa en cubiertas no transitables y transitables para uso peatonal y vehicular, con protección pesada.
· Para sistemas monocapa se utilizará la lámina de masa de 4 kg en sistemas de acuerdo con los DITs y la normativa local de edificación.
· La MORTERPLAS SBS FP 4 KG se puede aplicar como lámina para asegurar la estanqueidad en estructuras enterradas
Puesta en obra
· SOPORTE: Debe presentar una superficie seca, firme, regular, limpia y libre de materiales sueltos.
· Se puede aplicar totalmente adherido, semiadherido o flotante. Para adherir la lámina al soporte este se imprima previamente con EMUFAL I. Una vez seco, se adhiere la lámina a fuego.
· Se aplica fuego de manera homogénea posible (a mayor calor mayor retracción) a lo ancho de la lámina sin llegar al solape, que se realizarán posteriormente, ya que es importante que la temperatura sea igual en toda la zona. La aplicación de la llama debe de hacerse hasta la apertura del poro del film antiadherente.
· Las láminas se disponen de manera que en un mismo punto no pueden coincidir más de tres láminas.
· Los solapes se realizan a fuego, con una anchura mínima de 8 cm.
· En la solución bicapa, la membrana superior deberá estar totalmente adherida a la inferior y se colocará manteniendo el mismo sentido y de tal manera que el solape quede aproximadamente en la mitad de la lámina inferior.
· La puesta en obra y definición de detalles se llevarán a cabo de acuerdo con los lineamientos de la norma UNE 104401
· En conformidad con la norma EN 13707 y EN 13969-T. Certificada con el marcado CE Nº 0099/CPD/A85/0087
· Certificación voluntaria de Producto de la Marca AENOR según la misma norma europea.
· En posesión del DIT Nº 516 Sistemas de cubierta invertida “TEXLOSA® ROOFING SYSTEMS”.
· En posesión del DIT Nº 562/10 MORTERPLAS/MOPLAS pendiente CERO
· En posesión del DIT Nº 579/11 MORTERPLAS TRÁFICO RODADO
· En posesión del DIT Nº 580/11 MORTERPLAS ESTRUCTURAS ENTERRADAS
· Sistema de Calidad de acuerdo a la ISO:9001

**00070606_SOP** m2 Soprema - Rooftex V 200/2200 - Geotextil no tejido de fibras 100% poliéster
Geotextil no tejido de fibras 100% poliéster, punzonado mecánicamente mediante agujas, con posterior tratamiento térmico y calandrado. Fabricado con una selección de fibras controladas de color.
ROOFTEX V es un geotextil no-tejido de fibras 100% poliéster, de color verde, punzonado mecánicamente mediante agujas con posterior tratamiento térmico y calandrado, utilizados como capa separadora, filtrante, drenante y protectora en edificación.
Ventajas
• Fabricado con fibras 100%PET de reciclado pre-consumo y calibradas longitudinal y diametralmente y rizadas.
• Refuerzo: suministra resistencia al punzonamiento de la lámina impermeabilizante.
• Filtración y Drenajes: buena permeabilidad al agua, permite el paso del agua para su conducción, reteniendo las partículas finas del suelo.
• Separación: evita la mezcla de partículas de suelos distintos. Impide el contacto entre materiales no compatibles. Actúa de barrera permeable entre materiales de distinta estructura.
• Resistencia biológica: no se ve afectado por bacterias ni hongos. No contiene nutrientes, por lo que no es atacado por roedores ni termitas.
Aplicación
Geotextiles y productos relacionados para su aplicación:
- en la construcción de carreteras y otras zonas de tráfico
- en las construcciones ferroviarias
- en el movimiento de tierras, cimentaciones y estructuras de contención
- en sistemas de drenaje
- en obras para el control de la erosión
- en la construcción de embalses y presas
- en la construcción de canales
- en la construcción de túneles y estructuras subterráneas
- en vertederos de residuos sólidos
- en proyectos de contenedores de residuos líquidos
Usos previstos: “F”, “F+S”, “F+S+D” y “P”
(Filtración, Separación, Drenaje y Protección)
Normativa
• En conformidad con la norma UNE-EN 13249:2001 , UNE-EN 13250:2001 , UNE-EN 13251:2001 , UNE-EN 13252:2001 , UNE-EN 13253:2001 , UNE-EN 13254:2001 , UNE-EN 13255:2001 , UNE-EN 13256:2001 , UNE-EN 13265:2001.
Certificada con el marcado CE Nº 0099/CPR/A42/0093 – 0094 – 0095 – 0096 .
• Fabriccado con Sistema de Calidad según ISO:9001

**00109560_GRIS** m2 Soprema - Texlosa R 40/35 G - loseta aislante
Baldosa aislante para obra nueva y rehabilitación de cubiertas
Descripción
TEXLOSA R es una baldosa aislante compuesta por una base de espuma de poliestireno extruído con estructura de célula cerrada, autoprotegida en su cara superior con una capa de mortero de 25 o 35 mm de espesor, compuesta por áridos seleccionados y aditivos especiales, con acabado rugoso rústico en color blanco o gris.
Ventajas
· Excelente conductividad térmica (?).
· Aislamiento de célula cerrada: absorción de agua despreciable y alta resistencia a la difusión del vapor de agua (factor m).
· Homogeneidad de espesor de la capa aislante.
· Buena resistencia a la compresión y a flexotracción.
· Alta resistencia a los ciclos de hielo-deshielo.
· La capa aislante queda protegida en toda su superficie por la capa de mortero.
· Drenaje por el mortero y perímetros.
· Resistentes al envejecimiento.
· Fáciles de trabajar e instalar. Aislamiento y acabado en un solo producto.
· Además de las ventajas
Aplicación
TEXLOSA R es adecuada como capa de acabado y aislamiento para:
· Cubiertas planas visitables.
· Rehabilitación de cubiertas y, en general, obras de acceso difícil.
· Apoyo directo de pequeña maquinaria.
· Realización de pasillos y zonas de acceso a maquinaria en cubiertas acabadas en canto rodado.
Puesta en obra
• La baldosa aislante TEXLOSA R, se coloca directamente encima de la capa separadora (un geotextil) que protege la impermeabilización, suelta, sin relleno y a rompe juntas, como aislamiento térmico y acabado de la cubierta. No utilizar martillo o herramientas abrasivas durante su instalación.
• Se procede a colocar la TEXLOSA R, empezando por uno de los perímetros, poniendo a tope las baldosas unas con otras, hasta completar la primera fila.
• A continuación colocar la segunda fila y así sucesivamente.
• Se recomienda replantear las baldosas previamente y en el caso que no entren baldosas enteras, éstas se cortarán con radial a la medida y forma que se requiera, o se dejarán bandas en los perímetros y éstos se acabarán con grava, evitando hacer cortes.
• Se deben respetar las limatesas y limahoyas, cortar las texlosas con radial para evitar roturas posteriores , el soporte debe estar nivelado.
• Hacer uso de un correcto geotextil (300 g/m²) para conseguir un efecto mullido y minimizar las diferencias de espesor en los solapes de las láminas.
• Dejar juntas de dilatación de 5mm en los encuentros con elementos pasantes.
Acondicionamiento
Baldosa: 600 mm x 600 mm
Normativa
· Fabricado bajo Sistema de calidad según ISO 9001:2008 certificado por AENOR
