# Cubierta plana transitable privado baldosa amorterada convencional bicapa de Soprema TP-01-01

- Propiedad del archivo: CONSTRUNARIO
- Formato: FIEBDC-3/2012
- Programa: Construnario Versión 3.51
- Fecha de los precios: 16/01/2024
- Divisa: EUR
- Código: soprema-iber

**P09AIB125** m2 Cubierta plana transitable privado baldosa amorterada convencional bicapa de Soprema TP-01-01 (12/01/2024)
Cubierta constituida por formación de pendientes con hormigón celular en un espesor medio de 8 cm, acabado en mortero de cemento con un espesor medio de 3 cm con resistencia superficial necesaria para recibir la impermeabilización; membrana impermeabilizante bicapa adherida al soporte previa emulsión asfáltica EMUFAL PRIMER con una dotación mínima de 300 g/m2, lámina de betún modificado con elastómeros SBS con armadura de fibra de vidrio (FV) con una flexibilidad a bajas temperaturas = -15ºC tipo MORTERPLAS SBS FV 3 kg (designación LBM-30-FV según UNE 104410:2013), lámina superior totalmente adherida a la inferior de betún elastomérico SBS con armadura de fieltro de poliéster reforzado y estabilizado (FP) con una flexibilidad a bajas temperaturas = -15ºC tipo MORTERPLAS SBS FP 4 Kg (designación LBM-40-FP según UNE 104410:2013); capa separadora de geotextil no tejido de fibras 100% poliéster, con resistencia a la tracción de 2,75 kN/m y de resistencia al punzonamiento estático (CBR) de 510 N con un gramaje de 200 g/m2 ROOFTEX V 200; capa de aislamiento térmico formada por planchas de poliestireno extruido de dimensiones 1.250x600 mm con juntas a media madera de resistencia a la compresión de 300 kPa, conductividad térmica 0,035 W/m·K según UNE-EN 13164 y de espesor 100 mm tipo SOPRA XPS SL 100; capa separadora antipunzonante de geotextil no tejido de alta tenacidad a base de polipropileno termosoldado con resistencia a la tracción de 9,5 kN/m y de resistencia al punzonamiento estático (CBR) de 1.500 N con un gramaje de 120 g/m2 TEXXAM 1000; y capa de acabado posterior con baldosa recibida con mortero de cemento y arena de rio previa capa de compresión (no incluidas). Incluye parte proporcional de entregas con paramentos verticales con banda de refuerzo tipo MORTERPLAS SBS FP 3 kg BAND 33 entre capas y capa de protección tipo Morterplas SBS FV 4 kg MIN, previa imprimación del soporte con emulsión bituminosa base acrílica tipo EMUFAL PRIMER (300 g/m2) para un desarrollo de perímetro de 33 cm (20 cm por encima del nivel de acabado), listo para recibir el sistema de la parte general de la cubierta; y PERFIL METÁLICO PARA LÁMINAS SOPREMA fijado mecánicamente al paramento y sellado del mismo con polímeros híbridos tipo ALSAN FLEX 2911 CO. Encuentros con sumideros formados por imprimación bituminosa base acrílica tipo EMUFAL PRIMER (300 g/m2), cazoleta prefabricada con refuerzo de membrana de betún SBS y tubo rígido clipado de PEAD de tiro directo tipo DRAINI VERTICAL BTM 100% compatible con láminas bituminosas, incluido protección del desagüe tipo MORRIÓN UNIVERSAL SOPREMA, totalmente adherida sobre la primera capa de lámina bituminosa, lista para recibir la segunda capa completamente adherida a fuego sobre la cazoleta. Junta de dilatación consistente en bandas de adherencia de 33 cm de ancho tipo MORTERPLAS SBS FP 3 kg BAND 33 a cada lado de la junta, previa imprimación acrílica tipo EMUFAL PRIMER (300 g/m2), mediante banda de 50 cm de ancho adherida a ambos lados de la misma formando fuelle tipo MORTERPLAS SBS FP 4 kg y con solapes transversales de al menos 15 cm; fondo de junta de diámetro 25 mm tipo MORTERPLAS SBS FP 4 kg y tapajuntas mediante banda de 33 cm tipo MORTERPLAS SBS FP 3 kg BAND 33; listo para recibir el sistema de la parte general de la cubierta. Productos con marcado CE europeo y sistema de impermeabilización certificado mediante Documento de Idoneidad Técnica (DIT) MORTERPLAS PENDIENTE CERO nº 562/10. Puesta en obra conforme al DIT nº 562/10 y UNE 104401. Acabado no incluido. Sistema Completo Soprema con garantía de 15 años.

| Código | Ud | Descripción | Rendimiento | Precio | Importe |
|---|---|---|---|---|---|
| 00114180_SOP | kg | Soprema - Emufal Primer 24 Kg - EA 104231 - emulsión asfáltica de carácter aniónico (material) | 0.300 | 6.2 | 1.86 |
| 00070223_SOP | m2 | Soprema - Morterplas SBS FV 3 Kg - lámina no auto protegida (material) | 1.100 | 7.35 | 8.09 |
| 00070212_SOP | m2 | Soprema - Morterplas SBS FP 4 Kg - lámina impermeabilizante no auto protegida (material) | 1.100 | 10.75 | 11.83 |
| 00070606_SOP | m2 | Soprema - Rooftex V 200/2200 - Geotextil no tejido de fibras 100% poliéster (material) | 1.100 | 1.15 | 1.27 |
| 00104676_SOP | m2 | Soprema - XPS SL 100 - poliestireno extruído (material) | 1.050 | 38.32 | 40.24 |
| 00070684_SOP | m2 | Soprema - Texxam 1000/2200 - Geotextil no tejido de fibras 100% polipropileno (material) | 1.100 | 1.55 | 1.71 |
| MOC001 | h | Oficial primera (maquinaria; 12/01/2024) | 0.300 | 19.99 | 6.00 |
| MOC004 | h | Ayudante (maquinaria; 12/01/2024) | 0.300 | 18.54 | 5.56 |
| R09CFC045 | m2 | Formación pendientes hormigón celular h=8 cm (material; 12/01/2024) | 1.000 | 21.62 | 21.62 |
| E11D020 | m2 | Recrecido 3 cm mortero CT-C2,5 (material; 12/01/2024) | 1.000 | 9.9 | 9.90 |
| %PS0500 | % | Puntos singulares (12/01/2024) | 71.9 % | 108.08 | 77.71 |
| %MA0100 | % | Medios auxiliares (12/01/2024) | 75.5 % | 185.79 | 140.27 |
|  |  | Costes directos |  |  | 326.06 |

## Recursos

**00114180_SOP** kg Soprema - Emufal Primer 24 Kg - EA 104231 - emulsión asfáltica de carácter aniónico
EMUFAL PRIMER es una emulsión asfáltica de carácter aniónico de base acuosa para imprimación y preparación de superficies.
VENTAJAS
· Idóneo para imprimar y preparar las superficies que vayan a impermeabilizarse con el fin de mejorar la adherencia de la lamina bituminosa con el soporte.
· Fácilmente aplicable.
· No contiene disolventes. Ideal para la preparación de superficies en lugares cerrados.
· Adherencia incluso sobre superficies ligeramente húmedas.
· Emulsión tipo EA según UNE 104231, no necesita diluirse con agua para ser aplicada.
APLICACIÓN
· Preparación de superficies en las que la impermeabilización vaya adherida.
· Se puede usar tanto para la aplicación de las láminas bituminosas a fuego, como para laminas autoadhesivas (especial para sitios cerrados).
Puesta en obra
· El producto se aplica en frío, mediante brocha, rodillo o cepillo de pintor. Hay que agitar antes de usarlo.
SOPORTE:
La superficie donde se va a aplicar deberá estar limpia de polvo, materiales sueltos o mal adheridos, residuos grasos o antiadherentes y cualquier suciedad en general.
· Puede aplicarse sobre superficies secas o ligeramente húmedas. En tiempo muy caluroso o en presencia de algunos desencofrantes, es recomendable humedecerlas previamente.
· En caso de que existan huecos o coqueras, es conveniente regularizar previamente la superficie para asegurar un buen rendimiento.
RENDIMIENTO:
Depende de la rugosidad del soporte. En general, el rendimiento, si no se diluye el producto, puede oscilar entre 150 g/m² y 350 g/m².
Normativa
· Cumple con la norma UNE 104.231 (Emulsiones Tipo EA).
· Sistema de Calidad de acuerdo a la ISO:9001

**00070223_SOP** m2 Soprema - Morterplas SBS FV 3 Kg - lámina no auto protegida
MORTERPLAS SBS FV 3 KG es una lámina no auto protegida, de betún plastomérico SBS, de elevado punto de reblandecimiento, con armadura de fieltro de fibra de vidrio (FV) y acabado en film termo fusible por ambas caras.
Ventajas:
· La armadura de fieltro de fibra de vidrio (FV) proporciona la máxima estabilidad dimensional al producto.
· El mástico elastomérico SBS aporta a la lámina una excelente plegabilidad a bajas temperaturas, favoreciendo la colocación en ambientes fríos.
Aplicación:
· MORTERPLAS SBS FV 3 KG se puede aplicar en sistema monocapa y bicapa en cubiertas no transitables y transitables para uso peatonal y vehicular, con protección pesada.
· La MORTERPLAS FV 3 KG suele aplicarse como lámina inferior para dar estabilidad a la membrana bicapa.
Puesta en obra
· SOPORTE: Debe presentar una superficie seca, firme, regular, limpia y libre de materiales sueltos.
· Se puede aplicar totalmente adherido, semiadherido o flotante. Para adherir la lámina al soporte este se imprima previamente con EMUFAL I. Una vez seco, se adhiere la lámina a fuego.
· Para soportes con una rugosidad mayor o igual a 1,5 se podrá aplicar el sistema de adhesión en frío de la membrana bicapa consistente en la extensión del EMUFAL P y aplicación en frío de la lámina inferior tipo MORTERPLAS SBS FV 2,4 KG GR2, en sistemas acordes con el DIT Nº 579/11 MORTERPLAS TRÁFICO RODADO.
· En zonas de difícil de ejecución se utiliza la lámina MORTERPLAS SBS FV 2,4 KG GR2 de adherencia en frío con el mastico PREJUNTER HD 25.
· Se aplica fuego de manera homogénea posible (a mayor calor mayor retracción) a lo ancho de la lámina sin llegar al solape, que se realizarán posteriormente, ya que es importante que la temperatura sea igual en toda la zona. La aplicación de la llama debe de hacerse hasta la apertura del poro del film antiadherente.
· Las láminas se disponen de manera que en un mismo punto no pueden coincidir más de tres láminas.
· Los solapes se realizan a fuego, con una anchura mínima de 8 cm.
· En la solución bicapa, la membrana superior deberá estar totalmente adherida a la inferior y se colocará manteniendo el mismo sentido y de tal manera que el solape quede aproximadamente en la mitad de la lámina inferior.
· La puesta en obra y definición de detalles se llevarán a cabo de acuerdo con los lineamientos de la norma UNE 104401.
· En conformidad con la norma EN 13707. Certificada con el marcado CE Nº 0099/CPD/A85/0087
· Certificación voluntaria de Producto de la Marca AENOR según la misma norma europea.
· En posesión del DIT Nº 562/10 MORTERPLAS/MOPLAS pendiente CERO
· En posesión del DIT Nº 579/11 MORTERPLAS TRÁFICO RODADO
· En posesión del DIT Nº 580/11 MORTERPLAS ESTRUCTURAS ENTERRADAS
· Sistema de Calidad de acuerdo a la ISO:9001
Código EAN: 8435288310756

**00070212_SOP** m2 Soprema - Morterplas SBS FP 4 Kg - lámina impermeabilizante no auto protegida
MORTERPLAS SBS FP 4KG es una lámina impermeabilizante no auto protegida, de betún elastomérico SBS, con armadura de fieltro de poliéster (FP) de alto gramaje y acabado en film termo fusible por ambas caras.
Ventajas
· El mastico elastomérico SBS, que aporta a la lámina una excelente plegabilidad a bajas temperaturas.
· La armadura de no-tejido de fieltro de poliéster (FP) reforzado y estabilizado, confiere a la lámina las mejores propiedades mecánicas:
· Elevada resistencia a la tracción.
· Máxima resistencia al punzonamiento (estático y dinámico).
· Gran resistencia al desgarro.
· Buena estabilidad dimensional.
Aplicación
· Está especialmente recomendada en aplicaciones donde se requiera una alta resistencia al punzonamiento.
· MORTERPLAS SBS FP 4 KG se puede aplicar en sistema bicapa en cubiertas no transitables y transitables para uso peatonal y vehicular, con protección pesada.
· Para sistemas monocapa se utilizará la lámina de masa de 4 kg en sistemas de acuerdo con los DITs y la normativa local de edificación.
· La MORTERPLAS SBS FP 4 KG se puede aplicar como lámina para asegurar la estanqueidad en estructuras enterradas
Puesta en obra
· SOPORTE: Debe presentar una superficie seca, firme, regular, limpia y libre de materiales sueltos.
· Se puede aplicar totalmente adherido, semiadherido o flotante. Para adherir la lámina al soporte este se imprima previamente con EMUFAL I. Una vez seco, se adhiere la lámina a fuego.
· Se aplica fuego de manera homogénea posible (a mayor calor mayor retracción) a lo ancho de la lámina sin llegar al solape, que se realizarán posteriormente, ya que es importante que la temperatura sea igual en toda la zona. La aplicación de la llama debe de hacerse hasta la apertura del poro del film antiadherente.
· Las láminas se disponen de manera que en un mismo punto no pueden coincidir más de tres láminas.
· Los solapes se realizan a fuego, con una anchura mínima de 8 cm.
· En la solución bicapa, la membrana superior deberá estar totalmente adherida a la inferior y se colocará manteniendo el mismo sentido y de tal manera que el solape quede aproximadamente en la mitad de la lámina inferior.
· La puesta en obra y definición de detalles se llevarán a cabo de acuerdo con los lineamientos de la norma UNE 104401
· En conformidad con la norma EN 13707 y EN 13969-T. Certificada con el marcado CE Nº 0099/CPD/A85/0087
· Certificación voluntaria de Producto de la Marca AENOR según la misma norma europea.
· En posesión del DIT Nº 516 Sistemas de cubierta invertida “TEXLOSA® ROOFING SYSTEMS”.
· En posesión del DIT Nº 562/10 MORTERPLAS/MOPLAS pendiente CERO
· En posesión del DIT Nº 579/11 MORTERPLAS TRÁFICO RODADO
· En posesión del DIT Nº 580/11 MORTERPLAS ESTRUCTURAS ENTERRADAS
· Sistema de Calidad de acuerdo a la ISO:9001

**00070606_SOP** m2 Soprema - Rooftex V 200/2200 - Geotextil no tejido de fibras 100% poliéster
Geotextil no tejido de fibras 100% poliéster, punzonado mecánicamente mediante agujas, con posterior tratamiento térmico y calandrado. Fabricado con una selección de fibras controladas de color.
ROOFTEX V es un geotextil no-tejido de fibras 100% poliéster, de color verde, punzonado mecánicamente mediante agujas con posterior tratamiento térmico y calandrado, utilizados como capa separadora, filtrante, drenante y protectora en edificación.
Ventajas
• Fabricado con fibras 100%PET de reciclado pre-consumo y calibradas longitudinal y diametralmente y rizadas.
• Refuerzo: suministra resistencia al punzonamiento de la lámina impermeabilizante.
• Filtración y Drenajes: buena permeabilidad al agua, permite el paso del agua para su conducción, reteniendo las partículas finas del suelo.
• Separación: evita la mezcla de partículas de suelos distintos. Impide el contacto entre materiales no compatibles. Actúa de barrera permeable entre materiales de distinta estructura.
• Resistencia biológica: no se ve afectado por bacterias ni hongos. No contiene nutrientes, por lo que no es atacado por roedores ni termitas.
Aplicación
Geotextiles y productos relacionados para su aplicación:
- en la construcción de carreteras y otras zonas de tráfico
- en las construcciones ferroviarias
- en el movimiento de tierras, cimentaciones y estructuras de contención
- en sistemas de drenaje
- en obras para el control de la erosión
- en la construcción de embalses y presas
- en la construcción de canales
- en la construcción de túneles y estructuras subterráneas
- en vertederos de residuos sólidos
- en proyectos de contenedores de residuos líquidos
Usos previstos: “F”, “F+S”, “F+S+D” y “P”
(Filtración, Separación, Drenaje y Protección)
Normativa
• En conformidad con la norma UNE-EN 13249:2001 , UNE-EN 13250:2001 , UNE-EN 13251:2001 , UNE-EN 13252:2001 , UNE-EN 13253:2001 , UNE-EN 13254:2001 , UNE-EN 13255:2001 , UNE-EN 13256:2001 , UNE-EN 13265:2001.
Certificada con el marcado CE Nº 0099/CPR/A42/0093 – 0094 – 0095 – 0096 .
• Fabriccado con Sistema de Calidad según ISO:9001

**00104676_SOP** m2 Soprema - XPS SL 100 - poliestireno extruído
El poliestireno extruído XPS SL es el aislamiento ideal para cubiertas y suelos
Descripción
El poliestireno extruído XPS SL es el aislamiento ideal para cubiertas planas e inclinadas (mediante uso de rastreles para éstas últimas) y para el aislamiento de suelos. En el caso de cubiertas planas invertidas el aislante se sitúa por encima de la lámina de impermeabilización, ejerciendo de este modo su función de ahorro de energía y protección simultánea de la estructura y la lámina. El producto presenta una superficie lisa y acabado en media madera para facilitar su colocación en la cubierta.
Aplicación
• Cubierta invertidas, cubiertas inclinadas , así como rehabilitación de las mismas
• Aislamiento perimetral para muros
• Losas de cimentaciones portadoras de cargas
• Forjados, losas y pavimentos
• Carreteras y líneas ferroviarias

**00070684_SOP** m2 Soprema - Texxam 1000/2200 - Geotextil no tejido de fibras 100% polipropileno
Geotextil no tejido de fibras 100% polipropileno, punzonado mecanicamente mediante agujas, con posterior tratamiento térmico y calandrado.
TEXXAM es un geotextil no tejido termo soldado compuestos de polipropileno 100% para edificación y obra civil
Ventajas
• Resistencia química: TEXXAM es resistente a los ácidos y álcalis que se hallan habitualmente en el suelo
• Resistencia biológica: TEXXAM no se ve afectado por bacterias y hongos. No contienen nutrientes, por lo que no es atacado por roedores o termitas
• Resistencia a la intemperie durante un periodo aproximado de 1 mes (UNE-EN ISO 12224)
• Durabilidad prevista de un mínimo de 25 años en suelos naturales con pH entre 4 y 9 y Tº menor de 25º C (UNE-EN ISO 12226)
• Excelente manipulación: gracias a su acabado termo calandrado
• Limita el rebrote de las malas hierbas y evita la mezcla de los agregados
Aplicación
• Filtración: usando su permeabilidad transversal, permite el paso del agua para su conducción, reteniendo las partículas finas del suelo lo que se logra según el tamaño del poro
• Separación: evita la mezcla de partículas de suelos distintos. Impide el contacto entre materiales no compatibles. Actúa de barrera permeable entre suelos de distinta estructura.
• Drenaje: suministra resistencia a tracción para terraplenes y taludes en carreteras y muros ecológicos
• Refuerzo: suministra resistencia al punzonamiento y a la tracción en tableros (incluidos puentes), terraplenes y taludes en carreteras y muros ecológicos.
Normativa
• En conformidad con la norma UNE-EN 13249:2001 , UNE-EN 13250:2001 , UNE-EN 13251:2001 , UNE-EN 13252:2001 , UNE-EN 13253:2001 , UNE-EN 13254:2001 , UNE-EN 13255:2001 , UNE-EN 13256:2001 , UNE-EN 13257:2001 , UNE-EN 13265:2001. Certificada con el marcado CE Nº 0099/CPR/A42/0098 - 0099
