# Cubierta plana transitable espacio público baldosa amorterada invertida PVC de Soprema T-01-3b3.D

- Propiedad del archivo: CONSTRUNARIO
- Formato: FIEBDC-3/2012
- Programa: Construnario Versión 3.51
- Fecha de los precios: 12/01/2024
- Divisa: EUR
- Código: soprema-iber (16/01/2024)

**P09AIS021** m2 Cubierta plana transitable espacio público baldosa amorterada invertida PVC de Soprema T-01-3b3.D
Cubierta constituida por formación de pendientes con hormigón celular de espesor medio de 5 cm y capa de mortero de un espesor mínimo de 3 cm; capa separadora constituida por geotextil no tejido a base de polipropileno 100%, antialcalino, con resistencia a la perforación de 1500 N tipo Texxam 1000 con solapes de 10 cm como mínimo; membrana impermeabilizante formado por la lámina de PVC Flagon SV 150 de 1,5 mm de espesor, armada con malla de fibra de vidrio, resistente a intemperie con solapes entre láminas de 5 cm; capa separadora de protección formada por geotextil de fibra corta de poliéster con resistencia al punzonamiento estático de 820 N tipo Rooftex V 300 o similar, con solapes de 10 cm como mínimo; aislamiento térmico de poliestireno extruido de resistencia de compresión de 3kg/cm2 y de espesor 50 mm, SOPRA XPS SL; capa separadora de poliéster con una resistencia al punzonamiento estático CBR de 240 N, tipo Rooftex V 150; acabado con mortero de regularización de al menos de 3 cm de espesor y embaldosado cerámico (no incluido). Incluye parte proporcional de desagües compuestos por cazoleta prefabricada tipo DESAGÜES PLUVIALES PVC SOPREMA totalmente solapada con la lámina, previa adhesión o fijación de la lámina en la zona del agujero al soporte, a ejecutar una vez acabado el sistema de la parte general de la cubierta. Incluido PARAHOJAS UNIVERSAL SOPREMA. Incluye impermeabilización de juntas de dilatación mediante anclaje perimétrico con una pletina de CHAPA COLAMINADA de PVCSOPREMA de > 5 cm de ancho anclada al soporte a cada lado de la junta y separada de la junta unos 30-50 cm a ambos lados; formación de junta de dilatación mediante banda de > 50 cm de ancho y 1,5 mm de espesor con lámina de TPO tipo FLAGON S 150, adherida a ambos lados de la misma, formando fuelle, ejecutada una vez acabado el sistema de la parte general de la cubierta. Incluye fijación en todo el perímetro de remonte vertical por medio de BARRA PERFORADA de CHAPA GALVANIZADA FLAG, y formación de entrega con paramento vertical con impermeabilización de TPO tipo FLAGON SV 150 de 1,5 mm de grosor, adherida al soporte resistente vertical con adhesivo FLEXOCOL V (h <50 cm), incluido chapa tipo PERFIL PERIMETRAL en PVC SOPREMA. Instalación bajo Norma UNE 104416:2009.

| Código | Ud | Descripción | Rendimiento | Precio | Importe |
|---|---|---|---|---|---|
| 00070684_SOP | m2 | Soprema - Texxam 1000/2200 - Geotextil no tejido de fibras 100% polipropileno (material; 16/01/2024) | 1.100 | 1.55 | 1.71 |
| 0050872--RAL7047 | m2 | Soprema -FLAGON SV 150 20 m x 2,10 m - Membrana sintética de PVC-P estabilizada (material; 16/01/2024) | 1.025 | 17.05 | 17.48 |
| 70653_SOP | m2 | Soprema - Rooftex V 300/2200 - Geotextil no tejido de fibras 100% poliéster (material; 16/01/2024) | 1.100 | 1.75 | 1.93 |
| 00104673_SOP | m2 | Soprema - XPS SL 50 - poliestireno extruído (material; 16/01/2024) | 1.050 | 19.15 | 20.11 |
| 00070618_SOP | m2 | Soprema - Rooftex V 150/2200 - Geotextil no tejido de fibras 100% poliéster (material; 16/01/2024) | 1.100 | 1 | 1.10 |
| MOC001 | h | Oficial primera (maquinaria) | 0.140 | 19.99 | 2.80 |
| MOC004 | h | Ayudante (maquinaria) | 0.140 | 18.54 | 2.60 |
| R09CFC020 | m2 | Formación pendientes hormigón celular h=5 cm (material) | 1.000 | 13.91 | 13.91 |
| E11D020 | m2 | Recrecido 3 cm mortero CT-C2,5 (material) | 1.000 | 9.9 | 9.90 |
| %PS0500 | % | Puntos singulares | 48.7 % | 71.54 | 34.84 |
| %MA0100 | % | Medios auxiliares | 51.2 % | 106.38 | 54.47 |
|  |  | Costes directos |  |  | 160.85 |

## Recursos

**00070684_SOP** m2 Soprema - Texxam 1000/2200 - Geotextil no tejido de fibras 100% polipropileno
Geotextil no tejido de fibras 100% polipropileno, punzonado mecanicamente mediante agujas, con posterior tratamiento térmico y calandrado.
TEXXAM es un geotextil no tejido termo soldado compuestos de polipropileno 100% para edificación y obra civil
Ventajas
• Resistencia química: TEXXAM es resistente a los ácidos y álcalis que se hallan habitualmente en el suelo
• Resistencia biológica: TEXXAM no se ve afectado por bacterias y hongos. No contienen nutrientes, por lo que no es atacado por roedores o termitas
• Resistencia a la intemperie durante un periodo aproximado de 1 mes (UNE-EN ISO 12224)
• Durabilidad prevista de un mínimo de 25 años en suelos naturales con pH entre 4 y 9 y Tº menor de 25º C (UNE-EN ISO 12226)
• Excelente manipulación: gracias a su acabado termo calandrado
• Limita el rebrote de las malas hierbas y evita la mezcla de los agregados
Aplicación
• Filtración: usando su permeabilidad transversal, permite el paso del agua para su conducción, reteniendo las partículas finas del suelo lo que se logra según el tamaño del poro
• Separación: evita la mezcla de partículas de suelos distintos. Impide el contacto entre materiales no compatibles. Actúa de barrera permeable entre suelos de distinta estructura.
• Drenaje: suministra resistencia a tracción para terraplenes y taludes en carreteras y muros ecológicos
• Refuerzo: suministra resistencia al punzonamiento y a la tracción en tableros (incluidos puentes), terraplenes y taludes en carreteras y muros ecológicos.
Normativa
• En conformidad con la norma UNE-EN 13249:2001 , UNE-EN 13250:2001 , UNE-EN 13251:2001 , UNE-EN 13252:2001 , UNE-EN 13253:2001 , UNE-EN 13254:2001 , UNE-EN 13255:2001 , UNE-EN 13256:2001 , UNE-EN 13257:2001 , UNE-EN 13265:2001. Certificada con el marcado CE Nº 0099/CPR/A42/0098 - 0099

**0050872--RAL7047** m2 Soprema -FLAGON SV 150 20 m x 2,10 m - Membrana sintética de PVC-P estabilizada
Soprema -FLAGON SV 150 20 m x 2,10 m - Membrana sintética de PVC-P estabilizada
Código EAN: 3434550152921

**70653_SOP** m2 Soprema - Rooftex V 300/2200 - Geotextil no tejido de fibras 100% poliéster
Geotextil no tejido de fibras 100% poliéster, punzonado mecánicamente mediante agujas, con posterior tratamiento térmico y calandrado. Fabricado con una selección de fibras controladas de color.
ROOFTEX V es un geotextil no-tejido de fibras 100% poliéster, de color verde, punzonado mecánicamente mediante agujas con posterior tratamiento térmico y calandrado, utilizados como capa separadora, filtrante, drenante y protectora en edificación.
Ventajas
• Fabricado con fibras 100%PET de reciclado pre-consumo y calibradas longitudinal y diametralmente y rizadas.
• Refuerzo: suministra resistencia al punzonamiento de la lámina impermeabilizante.
• Filtración y Drenajes: buena permeabilidad al agua, permite el paso del agua para su conducción, reteniendo las partículas finas del suelo.
• Separación: evita la mezcla de partículas de suelos distintos. Impide el contacto entre materiales no compatibles. Actúa de barrera permeable entre materiales de distinta estructura.
• Resistencia biológica: no se ve afectado por bacterias ni hongos. No contiene nutrientes, por lo que no es atacado por roedores ni termitas.
Aplicación
Geotextiles y productos relacionados para su aplicación:
- en la construcción de carreteras y otras zonas de tráfico
- en las construcciones ferroviarias
- en el movimiento de tierras, cimentaciones y estructuras de contención
- en sistemas de drenaje
- en obras para el control de la erosión
- en la construcción de embalses y presas
- en la construcción de canales
- en la construcción de túneles y estructuras subterráneas
- en vertederos de residuos sólidos
- en proyectos de contenedores de residuos líquidos
Usos previstos: “F”, “F+S”, “F+S+D” y “P”
(Filtración, Separación, Drenaje y Protección)
Normativa
• En conformidad con la norma UNE-EN 13249:2001 , UNE-EN 13250:2001 , UNE-EN 13251:2001 , UNE-EN 13252:2001 , UNE-EN 13253:2001 , UNE-EN 13254:2001 , UNE-EN 13255:2001 , UNE-EN 13256:2001 , UNE-EN 13265:2001.
Certificada con el marcado CE Nº 0099/CPR/A42/0093 – 0094 – 0095 – 0096 .
• Fabriccado con Sistema de Calidad según ISO:9001
Código EAN: 8435288323459

**00104673_SOP** m2 Soprema - XPS SL 50 - poliestireno extruído
El poliestireno extruído XPS SL es el aislamiento ideal para cubiertas y suelos
Descripción
El poliestireno extruído XPS SL es el aislamiento ideal para cubiertas planas e inclinadas (mediante uso de rastreles para éstas últimas) y para el aislamiento de suelos. En el caso de cubiertas planas invertidas el aislante se sitúa por encima de la lámina de impermeabilización, ejerciendo de este modo su función de ahorro de energía y protección simultánea de la estructura y la lámina. El producto presenta una superficie lisa y acabado en media madera para facilitar su colocación en la cubierta.
Aplicación
• Cubierta invertidas, cubiertas inclinadas , así como rehabilitación de las mismas
• Aislamiento perimetral para muros
• Losas de cimentaciones portadoras de cargas
• Forjados, losas y pavimentos
• Carreteras y líneas ferroviarias

**00070618_SOP** m2 Soprema - Rooftex V 150/2200 - Geotextil no tejido de fibras 100% poliéster
Geotextil no tejido de fibras 100% poliéster, punzonado mecánicamente mediante agujas, con posterior tratamiento térmico y calandrado. Fabricado con una selección de fibras controladas de color.
ROOFTEX V es un geotextil no-tejido de fibras 100% poliéster, de color verde, punzonado mecánicamente mediante agujas con posterior tratamiento térmico y calandrado, utilizados como capa separadora, filtrante, drenante y protectora en edificación.
Ventajas
• Fabricado con fibras 100%PET de reciclado pre-consumo y calibradas longitudinal y diametralmente y rizadas.
• Refuerzo: suministra resistencia al punzonamiento de la lámina impermeabilizante.
• Filtración y Drenajes: buena permeabilidad al agua, permite el paso del agua para su conducción, reteniendo las partículas finas del suelo.
• Separación: evita la mezcla de partículas de suelos distintos. Impide el contacto entre materiales no compatibles. Actúa de barrera permeable entre materiales de distinta estructura.
• Resistencia biológica: no se ve afectado por bacterias ni hongos. No contiene nutrientes, por lo que no es atacado por roedores ni termitas.
Aplicación
Geotextiles y productos relacionados para su aplicación:
- en la construcción de carreteras y otras zonas de tráfico
- en las construcciones ferroviarias
- en el movimiento de tierras, cimentaciones y estructuras de contención
- en sistemas de drenaje
- en obras para el control de la erosión
- en la construcción de embalses y presas
- en la construcción de canales
- en la construcción de túneles y estructuras subterráneas
- en vertederos de residuos sólidos
- en proyectos de contenedores de residuos líquidos
Usos previstos: “F”, “F+S”, “F+S+D” y “P”
(Filtración, Separación, Drenaje y Protección)
Normativa
• En conformidad con la norma UNE-EN 13249:2001 , UNE-EN 13250:2001 , UNE-EN 13251:2001 , UNE-EN 13252:2001 , UNE-EN 13253:2001 , UNE-EN 13254:2001 , UNE-EN 13255:2001 , UNE-EN 13256:2001 , UNE-EN 13265:2001.
Certificada con el marcado CE Nº 0099/CPR/A42/0093 – 0094 – 0095 – 0096 .
• Fabriccado con Sistema de Calidad según ISO:9001
