# Rehabilitación cubierta trans. Impermeabilizada bicapa asfáltica ajardinada extensiva de Soprema RE-01-07

- Propiedad del archivo: CONSTRUNARIO
- Formato: FIEBDC-3/2012
- Programa: Construnario Versión 3.51
- Fecha de los precios: 12/01/2024
- Divisa: EUR
- Código: soprema-iber (16/01/2024)

**P09CRJ005** m2 Rehabilitación cubierta trans. Impermeabilizada bicapa asfáltica ajardinada extensiva de Soprema RE-01-07
Rehabilitación de cubierta formada a partir del soporte estructural por capa de pendientes realizada con tabiquillos conejeros formando cámara de aire ventilada y tablero cerámico de tres gruesos de baldosa cerámica. Colocación de membrana impermeabilizante bicapa adherida al soporte formada por emulsión asfáltica EMUFAL PRIMER con una dotación mínima de 500 g/m2, lámina plastomérica APP con armadura de fieltro de fibra de vidrio (FV) con una flexibilidad a bajas temperaturas < -15ºC tipo MORTERPLAS APP FV 4 kg (LBM-40- FV según UNE 104410:2013), lámina adherida a fuego sobre la anterior con lámina de betún modificado con plastómeros APP con aditivo resistente a raíces (UNE-EN 13948) con armadura de no tejido de fieltro de poliéster reforzado y estabilizado (FP) con una flexibilidad a bajas temperaturas < -15ºC tipo MORTERPLAS APP FP 4 kg GARDEN (LBM-40- FP según UNE 104410:2013); capa separadora de geotextil no tejido de fibras 100% poliéster, con resistencia a la tracción de 2,75 kN/m y de resistencia al punzonamiento estático (CBR) de 510 N con un gramaje de 200 g/m2 ROOFTEX V 200; capa de aislamiento térmico formada por planchas de poliestireno extruido de dimensiones 1.250x600 mm con juntas a media madera de resistencia a la compresión de 300 kPa, conductividad térmica 0,035 W/m·K según UNE-EN 13164 y de espesor 80 mm tipo SOPRA XPS SL 80; capa drenante compuesta por una estructura tridimensional de poliestireno de 12 mm de altura, con dos geotextiles de polipropileno incorporados, colocados en ambas de sus caras capaz de mantener agua constante en la estructura nodular, DRENTEX IMPACT GARDEN; extendido de sustrato mineral de poca irrigación y bajo mantenimiento con capacidad de retención de agua del 40% y porosidad total del 70% tipo SOPRAFLOR EXTENSIVO; y acabado con manta vegetal compuesta de 10 a 12 variedades de sedums diferentes ofreciendo gran resistencia en ambientes hostiles, durabilidad, baja irrigación y una cobertura continua del 95% de la superficie en el momento de su instalación minimizando el periodo de adaptación, sin periodos de crecimiento y bajo riesgo de erosión del sustrato tipo SOPRANATURE SEDUM MIX MAT, cultivado sobre armadura de fibra de coco y sustrato vegetal 100% biodegradable de espesor medio 3 cm y peso saturado de agua de 20 kg/m2. Todo ello de acuerdo con los requisitos y criterios de la FLL (Asociación Alemana de Investigación en Desarrollo y Diseño Paisajístico). Incluye parte proporcional de entregas con paramentos verticales con banda de refuerzo tipo MORTERPLAS SBS FP 3 kg BAND 33 entre capas y capa de protección tipo MORTERPLAS APP GARDEN MIN, previa imprimación del soporte con emulsión bituminosa base acrílica tipo EMUFAL PRIMER (300 g/m2), para un desarrollo de perímetro de 33 cm (20 cm por encima del nivel de acabado), listo para recibir el sistema de la parte general de la cubierta; y PERFIL METÁLICO para láminas SOPREMA fijado mecánicamente al paramento y sellado del mismo con polímeros híbridos tipo ALSAN FLEX 2911 CO. Encuentros con sumideros formados por imprimación bituminosa base acrílica tipo EMUFAL PRIMER (300 g/m2), cazoleta prefabricada con refuerzo de membrana de betún SBS y tubo rígido clipado de PEAD de tiro directo tipo DRAINI VERTICAL BTM 100% compatible con láminas bituminosas, incluido protección del desagüe tipo MORRIÓN UNIVERSAL SOPREMA, totalmente adherida sobre la primera capa de lámina bituminosa, lista para recibir la segunda capa completamente adherida a fuego sobre la cazoleta. Junta de dilatación consistente en bandas de adherencia de 33 cm de ancho tipo MORTERPLAS SBS FP 3 kg BAND 33 a cada lado de la junta, previa imprimación acrílica tipo EMUFAL PRIMER (300 g/m2), mediante banda de 50 cm de ancho adherida a ambos lados de la misma formando fuelle tipo MORTERPLAS APP FP 4 kg y con solapes transversales de al menos 15 cm; fondo de junta de diámetro 25 mm tipo MORTERPLAS APP FP 4 kg y tapajuntas mediante banda de 33 cm tipo MORTERPLAS SBS FP 3 kg BAND 33, listo para recibir el sistema de la parte general de la cubierta. Productos con marcado CE europeo y sistema de impermeabilización certificado mediante Documento de Idoneidad Técnica (DIT) MORTERPLAS PENDIENTE CERO nº 562/10. Puesta en obra conforme al DIT nº 562/10 y UNE 104401. Sistema Completo Soprema con garantía de 15 años

| Código | Ud | Descripción | Rendimiento | Precio | Importe |
|---|---|---|---|---|---|
| 00114180_SOP | kg | Soprema - Emufal Primer 24 Kg - EA 104231 - emulsión asfáltica de carácter aniónico (material; 16/01/2024) | 0.500 | 6.2 | 3.10 |
| 00070202_SOP | m2 | Soprema - Morterplas FV 4 Kg - LBM-40-FV - membranas de impermeabilización a base de betún plastomérico APP (material; 16/01/2024) | 1.100 | 8.3 | 9.13 |
| 00070189_SOP | m2 | Soprema - Morterplas FP 4 kg garden - fieltro de poliéster (material; 16/01/2024) | 1.100 | 11.5 | 12.65 |
| 00070606_SOP | m2 | Soprema - Rooftex V 200/2200 - Geotextil no tejido de fibras 100% poliéster (material; 16/01/2024) | 2.200 | 1.15 | 2.53 |
| 00104675_SOP | m2 | Soprema - XPS SL 80 - poliestireno extruído (material; 16/01/2024) | 1.050 | 30.66 | 32.19 |
| P06D130 | m2 | Capa drenante Drentex Impact Garden (material) | 1.050 | 19.69 | 20.67 |
| P28DA225 | m3 | Substrato vegetal Sopraflor Extensivo (material) | 0.060 | 117.14 | 7.03 |
| P28MT061 | m2 | Manta vegetal Sopranature Sedum Mix Mat (material) | 1.000 | 38.22 | 38.22 |
| %PS0500 | % | Puntos singulares | 92.7 % | 125.52 | 116.36 |
| %MA0100 | % | Medios auxiliares | 97.4 % | 241.88 | 235.59 |
| MOC001 | h | Oficial primera (mano de obra) | 0.220 | 19.99 | 4.40 |
| MOC004 | h | Ayudante (mano de obra) | 0.220 | 18.54 | 4.08 |
|  |  | Costes directos |  |  | 485.95 |

## Recursos

**00114180_SOP** kg Soprema - Emufal Primer 24 Kg - EA 104231 - emulsión asfáltica de carácter aniónico
EMUFAL PRIMER es una emulsión asfáltica de carácter aniónico de base acuosa para imprimación y preparación de superficies.
VENTAJAS
· Idóneo para imprimar y preparar las superficies que vayan a impermeabilizarse con el fin de mejorar la adherencia de la lamina bituminosa con el soporte.
· Fácilmente aplicable.
· No contiene disolventes. Ideal para la preparación de superficies en lugares cerrados.
· Adherencia incluso sobre superficies ligeramente húmedas.
· Emulsión tipo EA según UNE 104231, no necesita diluirse con agua para ser aplicada.
APLICACIÓN
· Preparación de superficies en las que la impermeabilización vaya adherida.
· Se puede usar tanto para la aplicación de las láminas bituminosas a fuego, como para laminas autoadhesivas (especial para sitios cerrados).
Puesta en obra
· El producto se aplica en frío, mediante brocha, rodillo o cepillo de pintor. Hay que agitar antes de usarlo.
SOPORTE:
La superficie donde se va a aplicar deberá estar limpia de polvo, materiales sueltos o mal adheridos, residuos grasos o antiadherentes y cualquier suciedad en general.
· Puede aplicarse sobre superficies secas o ligeramente húmedas. En tiempo muy caluroso o en presencia de algunos desencofrantes, es recomendable humedecerlas previamente.
· En caso de que existan huecos o coqueras, es conveniente regularizar previamente la superficie para asegurar un buen rendimiento.
RENDIMIENTO:
Depende de la rugosidad del soporte. En general, el rendimiento, si no se diluye el producto, puede oscilar entre 150 g/m² y 350 g/m².
Normativa
· Cumple con la norma UNE 104.231 (Emulsiones Tipo EA).
· Sistema de Calidad de acuerdo a la ISO:9001

**00070202_SOP** m2 Soprema - Morterplas FV 4 Kg - LBM-40-FV - membranas de impermeabilización a base de betún plastomérico APP
Membranas de impermeabilización a base de betún plastomérico APP, con armadura de fibra de vidrio.
MORTERPLAS FV es una lámina no auto protegida, de betún plastomérico APP, de elevado punto de reblandecimiento, con armadura de fieltro de fibra de vidrio (FV) y acabado en film termo fusible por ambas caras.
Ventajas:
· La armadura de fieltro de fibra de vidrio (FV) proporciona la máxima estabilidad dimensional al producto.
· El mastico plastomérico APP, se destaca por su robustez y excelente plegabilidad a bajas temperaturas; proporciona a la lámina una gran resistencia ante los agentes atmosféricos y la máxima garantía de durabilidad.
· La lámina tiene una magnífica resistencia a las elevadas temperaturas, lo que facilita la colocación en ambientes calurosos porque no se ablanda cuando la temperatura es elevada.
Aplicación:
· MORTERPLAS FV se puede aplicar en sistema monocapa y bicapa en cubiertas no transitables y transitables para uso peatonal y vehicular, con protección pesada.
· Para sistemas monocapa se utilizará la lámina 4 kg de masa en sistemas de acuerdo con los DITs y la normativa local de edificación.
Puesta en obra
· SOPORTE: Debe presentar una superficie seca, firme, regular, limpia y libre de materiales sueltos.
· Se puede aplicar totalmente adherido, semiadherido o flotante. Para adherir la lámina al soporte este se imprima previamente con EMUFAL PRIMER. Una vez seco, se adhiere la lámina a fuego.
· Se aplica fuego de manera homogénea posible (a mayor calor mayor retracción) a lo ancho de la lámina sin llegar al solape, que se realizarán posteriormente, ya que es importante que la temperatura sea igual en toda la zona. La aplicación de la llama debe de hacerse hasta la apertura del poro del film antiadherente.
· Las láminas se disponen de manera que en un mismo punto no pueden coincidir más de tres láminas.
· Los solapes se realizan a fuego, con una anchura mínima de 8 cm.
· En la solución bicapa, la membrana superior deberá estar totalmente adherida a la inferior y se colocará manteniendo el mismo sentido y de tal manera que el solape quede aproximadamente en la mitad de la lámina inferior.
· La puesta en obra y definición de detalles se llevarán a cabo de acuerdo con los lineamientos de la norma UNE 104401
Normativa
· En conformidad con la norma EN 13707. Certificada con el marcado CE Nº 0099/CPR/A85/0087
· Certificación voluntaria de Producto de la Marca AENOR según la misma norma europea.
· En posesión del DIT Nº 516 Sistemas de cubierta invertida “TEXLOSA® ROOFING SYSTEMS”.
· En posesión del DIT Nº 562/10 MORTERPLAS/MOPLAS pendiente CERO
· En posesión del DIT Nº 579/11 MORTERPLAS TRÁFICO RODADO
· En posesión del DIT Nº 580/11 MORTERPLAS ESTRUCTURAS ENTERRADAS
· Sistema de Calidad de acuerdo a la ISO:9001

**00070189_SOP** m2 Soprema - Morterplas FP 4 kg garden - fieltro de poliéster
MORTERPLAS FP 4 KG GARDEN Lámina con armadura de Fieltro de Poliéster FP y mástico con tratamiento antirraices.
Descripción
Ventajas:
La armadura de no-tejido de fieltro de poliéster (FP) reforzado y estabilizado, confiere a la lámina las mejores propiedades mecánicas:
· Elevada resistencia a la tracción.
· Máxima resistencia al punzonamiento (estático y dinámico).
· Gran resistencia al desgarro.
· Buena estabilidad dimensional.
· El mastico plastomérico APP, se destaca por su robustez y excelente plegabilidad a bajas temperaturas; proporciona a la lámina una gran resistencia ante los agentes atmosféricos y la máxima garantía de durabilidad.
· La lámina tiene una magnífica resistencia a las elevadas temperaturas, lo que facilita la colocación en ambientes calurosos porque no se ablanda cuando la temperatura es elevada.
· MORTERPLAS FP 4 KG GARDEN tiene tratamiento anti raíces que protege la impermeabilización de la acción de las mismas, ensayada según la norma UNE-EN 13948; no a los rizomas que producen el bambú, césped (Agropyrun repens)…etc.
Aplicación
· Está especialmente recomendada en aplicaciones donde se requiera una alta resistencia al punzonamiento.
· MORTERPLAS FP 4 KG GARDEN se puede aplicar en sistema bicapa en cubiertas no transitables y transitables para uso peatonal y vehicular, con protección pesada.
· Para sistemas monocapa se utilizarán láminas de masa = 4 kg en sistemas de acuerdo con los DITs y la normativa local de edificación.
· MORTERPLAS FP 4 KG GARDEN se puede colocar en monocapa o bicapa, preferiblemente en sistema bicapa adherido, como lámina superior de cubiertas ajardinadas, jardineras o estructuras enterradas.
Puesta en obra
· SOPORTE: Debe presentar una superficie seca, firme, regular, limpia y libre de materiales sueltos.
· Se puede aplicar totalmente adherido, semiadherido o flotante. Para adherir la lámina al soporte este se imprima previamente con EMUFAL I. Una vez seco, se adhiere la lámina a fuego.
· Se aplica fuego de manera homogénea posible (a mayor calor mayor retracción) a lo ancho de la lámina sin llegar al solape, que se realizarán posteriormente, ya que es importante que la temperatura sea igual en toda la zona. La aplicación de la llama debe de hacerse hasta la apertura del poro del film antiadherente.
· Las láminas se disponen de manera que en un mismo punto no pueden coincidir más de tres láminas.
· Los solapes se realizan a fuego, con una anchura mínima de 8 cm.
· En la solución bicapa, la membrana superior deberá estar totalmente adherida a la inferior y se colocará manteniendo el mismo sentido y de tal manera que el solape quede aproximadamente en la mitad de la lámina inferior.
· La puesta en obra y definición de detalles se llevarán a cabo de acuerdo con los lineamientos de la norma UNE 104401
Acondicionamiento
Rollo: 1 m x 10 m
Pallet: 270 m²
Normativa
· En conformidad con la norma EN 13707, EN 13969 y EN 13859-2. Certificada con el marcado CE Nº 0099/CPR/A85/0087
· Certificación voluntaria de Producto de la Marca AENOR según la misma norma europea.
· En posesión del DIT Nº 516 Sistemas de cubierta invertida “TEXLOSA® ROOFING SYSTEMS”.
· En posesión del DIT Nº 562/10 MORTERPLAS/MOPLAS pendiente CERO
· En posesión del DIT Nº 579/11 MORTERPLAS TRÁFICO RODADO
· En posesión del DIT Nº 580/11 MORTERPLAS ESTRUCTURAS ENTERRADAS
· Sistema de Calidad de acuerdo a la ISO:9001
Código EAN: 8435288310923

**00070606_SOP** m2 Soprema - Rooftex V 200/2200 - Geotextil no tejido de fibras 100% poliéster
Geotextil no tejido de fibras 100% poliéster, punzonado mecánicamente mediante agujas, con posterior tratamiento térmico y calandrado. Fabricado con una selección de fibras controladas de color.
ROOFTEX V es un geotextil no-tejido de fibras 100% poliéster, de color verde, punzonado mecánicamente mediante agujas con posterior tratamiento térmico y calandrado, utilizados como capa separadora, filtrante, drenante y protectora en edificación.
Ventajas
• Fabricado con fibras 100%PET de reciclado pre-consumo y calibradas longitudinal y diametralmente y rizadas.
• Refuerzo: suministra resistencia al punzonamiento de la lámina impermeabilizante.
• Filtración y Drenajes: buena permeabilidad al agua, permite el paso del agua para su conducción, reteniendo las partículas finas del suelo.
• Separación: evita la mezcla de partículas de suelos distintos. Impide el contacto entre materiales no compatibles. Actúa de barrera permeable entre materiales de distinta estructura.
• Resistencia biológica: no se ve afectado por bacterias ni hongos. No contiene nutrientes, por lo que no es atacado por roedores ni termitas.
Aplicación
Geotextiles y productos relacionados para su aplicación:
- en la construcción de carreteras y otras zonas de tráfico
- en las construcciones ferroviarias
- en el movimiento de tierras, cimentaciones y estructuras de contención
- en sistemas de drenaje
- en obras para el control de la erosión
- en la construcción de embalses y presas
- en la construcción de canales
- en la construcción de túneles y estructuras subterráneas
- en vertederos de residuos sólidos
- en proyectos de contenedores de residuos líquidos
Usos previstos: “F”, “F+S”, “F+S+D” y “P”
(Filtración, Separación, Drenaje y Protección)
Normativa
• En conformidad con la norma UNE-EN 13249:2001 , UNE-EN 13250:2001 , UNE-EN 13251:2001 , UNE-EN 13252:2001 , UNE-EN 13253:2001 , UNE-EN 13254:2001 , UNE-EN 13255:2001 , UNE-EN 13256:2001 , UNE-EN 13265:2001.
Certificada con el marcado CE Nº 0099/CPR/A42/0093 – 0094 – 0095 – 0096 .
• Fabriccado con Sistema de Calidad según ISO:9001

**00104675_SOP** m2 Soprema - XPS SL 80 - poliestireno extruído
Soprema - XPS SL 80 - poliestireno extruído
Código EAN: 8437007520057
