# Cubierta plana no transitable Deck NT-02-17.1 fijación mecánica bicapa de Soprema

- Propiedad del archivo: CONSTRUNARIO
- Formato: FIEBDC-3/2012
- Programa: Construnario Versión 3.51
- Fecha de los precios: 12/01/2024
- Divisa: EUR
- Código: soprema-iber (16/01/2024)

**P09KB060** m2 Cubierta plana no transitable Deck NT-02-17.1 fijación mecánica bicapa de Soprema
Cubierta constituida por: Soporte de chapa grecada en acero galvanizado 0,7 mm de espesor, barrera de vapor opcional según cálculo higrométrico formada por lámina autoadhesiva ADHERIDA de betún modificado con elastómeros SBS de 2 mm de espesor con armadura de no tejido de fieltro de poliéster reforzado y estabilizado (FP), acabado superior con film de polipropileno y en la capa inferior acabado en un film siliconado fácilmente extraíble con una flexibilidad a bajas temperaturas =-15ºC tipo EDILSTICK 2 mm PP/RAND (LBA-20-FP según UNE 104410:2013); Capa de aislamiento térmico en planchas rígidas de poliisocianurato (P.I.R) recubiertas ambas caras con film de aluminio gofrado de 50 micras, una absorción de agua <2% y nula difusión de vapor de agua, con un coeficiente de conductividad 0,023 w/mK, resistencia al fuego Euroclase B-s2-d0, de 80 mm de espesor tipo EFIGREEN ACIER 80, se instalará mediante fijaciones mecánicas; Membrana impermeabilizante bicapa fijada mecánicamente a la chapa soporte de betún modificado elastomérico SBS con armadura de no tejido de fieltro de poliéster reforzado y estabilizado (FM) con una flexibilidad a bajas temperaturas = -15ºC tipo MORTERPLAS SBS FM 3 kg (LBM-30-FP según UNE 104410:2013), lámina superior autoprotegida totalmente adherida a la anterior de betún elastomérico SBS, con acabado mineral en la cara superior y un film termofusible en la inferior con armadura de fieltro de poliéster reforzado y estabilizado (FPV) con una flexibilidad a bajas temperaturas = -15ºC tipo MORTERPLAS SBS FPV 4 KG MIN (LBM-40/G-FP según UNE 104410:2013). Instalación de soportes de poliamida ajustables en altura (de 120 a 160 mm) tipo SOPRASOLAR FIX EVO TILT BITUMEN para módulos fotovoltaicos de estructura estándar, adheridos a fuego a la membrana impermeabilizante MORTERPLAS sin necesidad de fijaciones mecánicas que perforen la impermeabilización y un peso de 1,2 kg/ud incluidos SOPRASOLAR ELEVADOR SUPERIOR y SOPRASOLAR ELEVADOR INFERIOR creando una inclinación del
módulo de 10º, abrazaderas intermedias y finales para la sujeción de los módulos solares y dispositivo de bloqueo de los elevadores; Listo para recibir la instalación de los módulos fotovoltaicos. Instalación de losetas flexibles de caucho reciclado de 50x50cm ranuradas por la cara inferior que permite el paso del agua tipo SOPRACOVER DALLE de Soprema para la realización de pasarelas en cubiertas técnicas y trabajos de mantenimiento protegiendo la membrana impermeabilizante. Incluido UD. de desagüe compuesta por cazoleta prefabricada con refuerzo de membrana de betún SEBS y tubo rígido clipado de PEAD tipo DRAINI VERTICAL BTM, incluido MORRIÓN UNIVERSAL SOPREMA totalmente adherida sobre la primera capa de lámina bituminosa, lista para recibir la segunda capa completamente adherida a fuego sobre la cazoleta. ML. de impermeabilización de juntas de dilatación, mediante bandas de adherencia de 33 cm de ancho tipo MORTERPLAS SBS FP 3 kg BAND 33 a cada lado de la junta previa imprimación con SOPRADÈRE (250 g/m2); banda de 50 cm de ancho, adherida a ambos lados de la misma formando fuelle tipo MORTERPLAS SBS FP 4 KG y con solapes transversales de al menos 15 cm; fondo de junta de diámetro 25 mm tipo JOINFAL y tapajuntas mediante banda autoprotegida de 33 cm tipo MORTERPLAS SBS FPV 4 KG MIN, listo para recibir el sistema de la parte general de la cubierta. Productos con marcado CE europeo y sistema de impermeabilización de cubiertas con membrana fijadas mecánicamente en Cubiertas Deck ETA Nº 06/0018 y UNE 104401.

| Código | Ud | Descripción | Rendimiento | Precio | Importe |
|---|---|---|---|---|---|
| P05CGG010 | m2 | Chapa acero galvanizado desarrollo=1000 mm e=0,6 mm greca=70 mm (material) | 1.100 | 20.15 | 22.17 |
| 00112799_SOP | m2 | Lámina de betún modificado autoadhesivo, Edilstick 2 mm TNT de Soprema (material; 16/01/2024) | 1.100 | 13.3 | 14.63 |
| ACIER80_SOP | m2 | Panel rígido de poliisocianurato termoaislante Efigreen Acier de Soprema. 2500x1200 mm. Espesor: 80mm (material) | 1.050 | 23.66 | 24.84 |
| P07W440 | u | Fijación mecánica aislamiento (material) | 5.000 | 0.25 | 1.25 |
| 00070209_SOP | m2 | Soprema - Moterplas SBS FM 3 Kg - lámina impermeabilizante (material; 16/01/2024) | 1.100 | 8.2 | 9.02 |
| 00070218-GRE | m2 | Soprema - Morterplas SBS FPV 4 kg MIN G - membranas de betún elastomérico SBS (material; 16/01/2024) | 1.100 | 11.15 | 12.27 |
| MOC001 | h | Oficial primera (maquinaria) | 0.240 | 19.99 | 4.80 |
| MOC004 | h | Ayudante (maquinaria) | 0.240 | 18.54 | 4.45 |
| %PS0500 | % | Puntos singulares | 62.2 % | 93.43 | 58.11 |
| %MA0100 | % | Medios auxiliares | 65.3 % | 151.54 | 98.96 |
|  |  | Costes directos |  |  | 250.50 |

## Recursos

**00112799_SOP** m2 Lámina de betún modificado autoadhesivo, Edilstick 2 mm TNT de Soprema
La armadura composite, de fieltro poliéster no tejido en combinación con el refuerzo de filamentos de fibra de vidrio, proporciona buenas características mecánicas, así como una buena estabilidad dimensional.
Está acabada, en su cara superior, con un no tejido de polipropileno TEXface®, y en su cara inferior con un film siliconado autoadhesivo fácilmente extraíble.
CAMPO DE APLICACION:
EDILSTICK es una membrana de elevadas prestaciones. Está particularmente diseñada para colocar como primera capa y/o en sistemas multicapa, con láminas similares; es apropiada donde no es posible la aplicación con llama por temas de seguridad.
Puede aplicarse en cubiertas planas, inclinadas, soportes discontinuos, bajo suelos de hormigón o baldosa amorterada, barrera de anticapilaridad. No es utilizable en cubiertas ajardinadas. Puede aplicarse sobre cualquier tipo de soporte, (hormigón, cerámica, acero, madera, panel celular, membranas, etc.).
Sus prestaciones mecánicas y su estabilidad termo dinámica permite su uso en cualquier ambiente y circunstancia donde sea necesaria una barrera contra la humedad.
Usos
Láminas flexibles para la impermeabilización. Láminas bituminosas con armadura para impermeabilización de cubierta
Láminas flexibles para impermeabilización. Láminas anticapilaridad bituminosas incluyendo láminas bituminosas para la estanquidad de
estructuras enterradas.
Láminas flexibles para impermeabilización. Láminas auxiliares para cubiertas con elementos discontinuos
PUESTA EN OBRA
Las altas prestaciones de adherencia del mástico permite su aplicación sin llama, simplemente quitando el film siliconado de su cara inferior. En situaciones particulares, puede ser aplicado con máquina de aire caliente.
La aplicación de la membrana debe realizarse en buenas condiciones ambientales, cuando la temperatura está por encima de los 20ºC, y después de que el sustrato haya sido adecuadamente limpiado y preparado.
Bajo ciertas condiciones, a bajas temperaturas, para mejorar la adhesión al sustrato y los solapes debe moderarse el uso del calor en la aplicación.
ALMACENAMIENTO
El producto se presenta en rollos standard, sobre pale de madera envuelto con un capuchón protector termo reducido. Los rollos deben acopiarse en posición vertical, sin apilar los pales para evitar deformaciones, que pueden comprometer su correcta aplicación posterior.
Debe ser guardado en interior, protegido del calor y el frío.

**ACIER80_SOP** m2 Panel rígido de poliisocianurato termoaislante Efigreen Acier de Soprema. 2500x1200 mm. Espesor: 80mm
EFIGREEN® ACIER es un panel rígido de poliisocianurato termoaislante con revestimiento de aluminio gofrado en sus dos caras.
DESCRIPCIÓN
EFIGREEN® ACIER está diseñado para el aislamiento térmico de cubiertas planas, en obra nueva o rehabilitación.
Ventajas:
- Excelente estabilidad dimensional,
- Mantiene el rendimiento del aislamiento a lo largo del tiempo,
- En caso de tráfico ocasional o accidental, su alta resistencia mecánica reduce el riesgo de compactación del aislamiento y daños en la capa impermeabilizante.

**00070209_SOP** m2 Soprema - Moterplas SBS FM 3 Kg - lámina impermeabilizante
MORTERPLAS SBS FM 3 KG es una lámina impermeabilizante, de betún elastomérico SBS, con armadura de fieltro de poliéster (FP) y acabado en film termo fusible por ambas caras.
Ventajas
· El mástico elastomérico SBS aporta a la lámina una excelente plegabilidad a bajas temperaturas.
· La armadura de no-tejido de fieltro de poliéster (FP) en el interior y el fieltro de poliéster en la cara superior, confieren a la lámina las mejores propiedades mecánicas:
· Excelente resistencia a la tracción y al punzonamiento (estático y dinámico).
· Gran resistencia al desgarro.
· Buena estabilidad dimensional.
· La aplicación con fijación mecánica ofrece las siguientes ventajas:
· Rapidez de ejecución.
· Permite que la colocación no dependa tanto de la posibilidad de mal tiempo.
· La membrana, al no estar adherida, admite los posibles movimientos del soporte.
Aplicación
· Cubiertas sin protección pesada no transitables: aplicación en bicapa como lámina inferior del sistema con fijación mecánica. Esta aplicación está especialmente recomendada para cubiertas Deck y rehabilitación.
· Cubiertas con protección pesada transitables o no transitables: aplicación adherida, flotante o con fijación mecánica formando membranas bicapa. Las láminas entre si irán siempre adheridas.
· MORTERPLAS SBS FM 3 KG se puede aplicar como lámina para asegurar la estanqueidad en estructuras enterrada
Puesta en obra
· SOPORTE: Debe presentar una superficie seca, firme, regular, limpia y libre de materiales sueltos.
· En impermeabilización de cubiertas metálicas, se recomienda colocar la chapa con la parte de la greca de mayor superficie en la cara superior, para facilitar la colocación del aislamiento y la lámina.
· Las láminas se disponen de manera que en un mismo punto no pueden coincidir más de tres láminas.
· Los solapes se realizan a fuego, con una anchura mínima de 10 cm en los solapes longitudinales y transversales, eliminando primero el fieltro de poliéster de la superficie mediante fuego y con la ayuda de un paletín para asegurar la adherencia másticos.
· La membrana superior deberá estar totalmente adherida a la inferior y se colocará manteniendo el mismo sentido y de tal manera que el solape quede aproximadamente en la mitad de la lámina inferior.
· Se recomienda la utilización de fijaciones mecánicas con arandelas con una superficie mínima de 1600 mm2, con diámetro máximo de 5 cm en las circulares y con anchuras no superiores a 4 cm en las rectangulares. Las fijaciones deben tener una resistencia a la extracción estática igual o superior a 1260 N. Consultar el Anejo 2 del DITE Nº 06/0018 donde se incluyen una serie de fijaciones que cumplen con las exigencias. Se deberán calcular de acuerdo con la presión del viento para el emplazamiento, las condiciones del entorno y la normativa local.
· La puesta en obra y definición de detalles se llevarán a cabo de acuerdo con los lineamientos de la norma UNE 104401
· En conformidad con la norma EN 13707. Certificada con el marcado CE Nº 0099/CPD/A85/0087
· Certificación voluntaria de Producto de la Marca AENOR según la misma norma europea.
· En posesión del DITE Nº 06/0018 MORTERPLAS SBS FM BICAPA y ETAG 006
· En posesión del DIT Nº 580/11 MORTERPLAS ESTRUCTURAS ENTERRADAS
· Sistema de Calidad de acuerdo a la ISO:9001
Código EAN: 8435288310732

**00070218-GRE** m2 Soprema - Morterplas SBS FPV 4 kg MIN G - membranas de betún elastomérico SBS
Membranas de betún elastomérico SBS, con armadura de fieltro de poliéster (FPV) reforzado y estabilizado, con acabado mineral en la cara exterior y un film termo fusible en la inferior.
MORTERPLAS SBS FPV MIN 4 KG es una lámina impermeabilizante auto protegida , de betún elastomérico SBS, con armadura de fieltro de poliéster (FP) reforzado y estabilizado, con acabado mineral en la cara exterior y un film termo fusible en la inferior. Ventajas · La armadura de no-tejido de fieltro de poliéster (FP) reforzado y estabilizado, confiere a la lámina las mejores propiedades mecánicas: · Elevada resistencia a la tracción. · Máxima resistencia al punzonamiento (estático y dinámico). · Gran resistencia al desgarro. · Buena estabilidad dimensional. · El mastico elastomérico SBS, que aporta a la lámina una excelente plegabilidad a bajas temperaturas, lo que facilita la colocación en ambientes fríos. Aplicación · Está especialmente recomendada en aplicaciones donde se requiera una alta resistencia al punzonamiento y máximas prestaciones mecánicas · MORTERPLAS SBS FPV MIN se puede aplicar como lámina superior en sistema bicapa en cubiertas no transitables sin protección, en diferentes pendientes. · MORTERPLAS SBS FPV MIN como lámina de terminación en membranas bicapa fijadas mecánicamente, de acuerdo con el DITE Nº06/0018
· SOPORTE: Debe presentar una superficie seca, firme, regular, limpia y libre de materiales sueltos. · Se puede aplicar totalmente adherido, semiadherido o flotante. Para adherir la lámina al soporte este se imprima previamente con EMUFAL PRIMER. Una vez seco, se adhiere la lámina a fuego. · Se aplica fuego de manera homogénea posible (a mayor calor mayor retracción) a lo ancho de la lámina sin llegar al solape, que se realizarán posteriormente, ya que es importante que la temperatura sea igual en toda la zona. La aplicación de la llama debe de hacerse hasta la apertura del poro del film antiadherente. · Las láminas se disponen de manera que en un mismo punto no pueden coincidir más de tres láminas. · Los solapes se realizan a fuego, con una anchura mínima de 8 cm en los solapes longitudinales y mínimo 10 cm en los solapes transversales, eliminando primero el mineral de la superficie para asegurar la adherencia. · En la solución bicapa, la membrana superior deberá estar totalmente adherida a la inferior y se colocará manteniendo el mismo sentido y de tal manera que el solape quede aproximadamente en la mitad de la lámina inferior. · La puesta en obra y definición de detalles se llevarán a cabo de acuerdo con los lineamientos de la norma UNE 104401
· En conformidad con la norma EN 13707. Certificada con el marcado CE Nº 0099/CPD/A85/0087 · Certificación voluntaria de Producto de la Marca AENOR según la misma norma europea. · En posesión del DITE Nº 06/0018 MORTERPLAS SBS FM BICAPA · Sistema de Calidad de acuerdo a la ISO:9001
Código EAN: 8435288300283
