# Barrera losa cimentación agua con presión en soler de Soprema LO-03

- Propiedad del archivo: CONSTRUNARIO
- Formato: FIEBDC-3/2012
- Programa: Construnario Versión 3.51
- Fecha de los precios: 16/01/2024
- Divisa: EUR
- Código: soprema-iber

**P10IAB050** m2 Barrera losa cimentación agua con presión en soler de Soprema LO-03 (12/01/2024)
Corte de humedad mediante sistema de drenaje con capa drenante de polietileno de baja densidad (HDPE) de 20 mm de espesor y resistencia a la compresión > 200 kPa, tipo DRENTEX PROTECT MAXI; aplicación de membrana impermeabilizante bicapa adherida respecto a la capa de hormigón pobre y proyectada para que quede adherida a la losa de cimentación, formada por doble lámina de betún elastomérico SBS, la primera capa de 3 kg con armadura de fieltro de poliéster (FP) MORTERPLAS SBS FM 3 kg (LBM-30-FP según UNE 104410) y segunda capa completamente adherida de 4,8 kg, con armadura de fieltro de poliéster (FP) y con terminación superior en tejido no-tejido de poliéster tipo MORTERPLAS SBS PARKING (LBM-48-FP según UNE 104410), colocada previa imprimación con EMUFAL PRIMER con una dotación mínima de 300 g/m2 aplicada en dos o tres capas, lista para recibir el hormigonado. Incluso impermeabilización de juntas de dilatación mediante bandas de adherencia de 33 cm de ancho tipo MORTERPLAS SBS FP 3 kg BAND 33 centrada en la junta previa imprimación con EMUFAL PRIMER (300 g/m2) sobre fondo de junta tipo JUNTALEN de 30 mm, tapajuntas de 50 cm de ancho adherido a ambos lados de la misma formando fuelle tipo MORTERPLAS SBS PARKING y con solapes transversales de al menos 15 cm, listo para recibir el sistema de la parte general de la losa. Incluye montaje de junta estanca, tipo water stop y relleno de la misma. Incluso formación de entrega con muro, incluidas banda de refuerzo tipo MORTERPLAS SBS FP 3 kg BAND 33 centrada en la esquina de la solera por su cara exterior, y otra banda tipo MORTERPLAS SBS FP 3 kg BAND 33 centrada en la junta entre la solera y el muro, previa imprimación del soporte con EMUFAL PRIMER (300 g/m2); listo para recibir el sistema de la parte general del muro. Incluida junta elástica (hidroexpansiva) colocada previo el hormigonado del muro, fijación de la lámina al encofrado mediante puntas y grapas, formación de media caña o cartabón de al menos 4x4 cm con mortero de fraguado rápido. Listo para recibir la lámina del muro.

| Código | Ud | Descripción | Rendimiento | Precio | Importe |
|---|---|---|---|---|---|
| 00071271_SOP | m2 | Soprema - Drentex Protect maxi - Membrana protectora de la impermeabilización (material) | 1.100 | 12.7 | 13.97 |
| 00114180_SOP | kg | Soprema - Emufal Primer 24 Kg - EA 104231 - emulsión asfáltica de carácter aniónico (material) | 0.300 | 6.2 | 1.86 |
| 00070209_SOP | m2 | Soprema - Moterplas SBS FM 3 Kg - lámina impermeabilizante (material) | 1.100 | 8.2 | 9.02 |
| 00070205_SOP | m2 | Soprema - Membranas de impermeabilización a base de betún elastomérico Morterplas SBS Parking (material) | 1.100 | 16.85 | 18.54 |
| MOC001 | h | Oficial primera (maquinaria; 12/01/2024) | 0.170 | 19.99 | 3.40 |
| MOC004 | h | Ayudante (maquinaria; 12/01/2024) | 0.170 | 18.54 | 3.15 |
|  |  | Costes directos |  |  | 49.94 |

## Recursos

**00071271_SOP** m2 Soprema - Drentex Protect maxi - Membrana protectora de la impermeabilización
Membrana protectora de la impermeabilización fabricada en polietileno de alta densidad para soleras.
Descripción
DRENTEX PROTECT MAXI es una membrana de polietileno extrusionado de alta densidad (HDPE) en forma de nódulos.
Ventajas
· Láminas de fácil aplicación, sin mano de obra ni equipo especializado
· Láminas de elevada adaptabilidad a soportes, permitiendo un corte fácil con cuchilla.
· Los solapes se realizan fácilmente
· Buena resistencia a la compresión y gran durabilidad.
· Resistente a los microorganismos hongos y bacterias.
· Resistente a los agentes químicos.
· Resistente a las raíces
· No contamina las aguas freáticas.
· Permite la evaporación del agua entre capas.
· Consigue conducirse las aguas a través de las soleras, colocado en suelos ventilados y aislados, proporciona la circulación de aire entre los nódulos, mejorando la estanqueidad y la distribución de la carga en el pavimento.
Aplicación
· Protección de Soleras:
· Extender una capa de ROOFTEX 400 / TEXXAM 1000 con un solape de unos 20 cm, por encima del terreno previamente limpiado y compactado
· Extender el DRENTEX PROTECT MAXI y solapar encajando los nódulos a modo de botones de una lámina dentro los de la otra.
· Colocar el mallazo encima de DRENTEX PROTECT MAXI, utilizando distanciadores.
· Verter el hormigón. El pavimento quedará protegido de la humedad capilar y DRENTEX PROTECT MAXI contribuirá a estabilizar la estructura, repartiendo la carga.
· Protección de soleras con lámina impermeabilizante.
· Extender DRENTEX PROTECT MAXI sobre la capa de hormigón de base, con los nódulos hacia abajo.
· Colocar la capa impermeabilizante autoadhesiva TEXSELF 1,5 (por no precisar fuego) en caso de que se requiera estanqueidad.
· Extender capa protectora TEXXAM 1500 y, a continuación, una capa de hormigón armado.
· A recubrir máximo en las dos semanas siguientes a su instalación.
Puesta en obra
• Se coloca de forma horizontal.
• Los rollos se extienden sobre la solera y se van solapando unos con otros.
• El solape entre lámina y lámina, no presenta ningún problema puesto que los nódulos encajan a modo de botones, unos dentro de otros.
• Se van adicionando las tierras.
Normativa
· En posesión del DIT Nº 580/11 MORTERPLAS ESTRUCTURAS ENTERRADAS
· Sistema de Calidad de acuerdo a la ISO:9001

**00114180_SOP** kg Soprema - Emufal Primer 24 Kg - EA 104231 - emulsión asfáltica de carácter aniónico
EMUFAL PRIMER es una emulsión asfáltica de carácter aniónico de base acuosa para imprimación y preparación de superficies.
VENTAJAS
· Idóneo para imprimar y preparar las superficies que vayan a impermeabilizarse con el fin de mejorar la adherencia de la lamina bituminosa con el soporte.
· Fácilmente aplicable.
· No contiene disolventes. Ideal para la preparación de superficies en lugares cerrados.
· Adherencia incluso sobre superficies ligeramente húmedas.
· Emulsión tipo EA según UNE 104231, no necesita diluirse con agua para ser aplicada.
APLICACIÓN
· Preparación de superficies en las que la impermeabilización vaya adherida.
· Se puede usar tanto para la aplicación de las láminas bituminosas a fuego, como para laminas autoadhesivas (especial para sitios cerrados).
Puesta en obra
· El producto se aplica en frío, mediante brocha, rodillo o cepillo de pintor. Hay que agitar antes de usarlo.
SOPORTE:
La superficie donde se va a aplicar deberá estar limpia de polvo, materiales sueltos o mal adheridos, residuos grasos o antiadherentes y cualquier suciedad en general.
· Puede aplicarse sobre superficies secas o ligeramente húmedas. En tiempo muy caluroso o en presencia de algunos desencofrantes, es recomendable humedecerlas previamente.
· En caso de que existan huecos o coqueras, es conveniente regularizar previamente la superficie para asegurar un buen rendimiento.
RENDIMIENTO:
Depende de la rugosidad del soporte. En general, el rendimiento, si no se diluye el producto, puede oscilar entre 150 g/m² y 350 g/m².
Normativa
· Cumple con la norma UNE 104.231 (Emulsiones Tipo EA).
· Sistema de Calidad de acuerdo a la ISO:9001

**00070209_SOP** m2 Soprema - Moterplas SBS FM 3 Kg - lámina impermeabilizante
MORTERPLAS SBS FM 3 KG es una lámina impermeabilizante, de betún elastomérico SBS, con armadura de fieltro de poliéster (FP) y acabado en film termo fusible por ambas caras.
Ventajas
· El mástico elastomérico SBS aporta a la lámina una excelente plegabilidad a bajas temperaturas.
· La armadura de no-tejido de fieltro de poliéster (FP) en el interior y el fieltro de poliéster en la cara superior, confieren a la lámina las mejores propiedades mecánicas:
· Excelente resistencia a la tracción y al punzonamiento (estático y dinámico).
· Gran resistencia al desgarro.
· Buena estabilidad dimensional.
· La aplicación con fijación mecánica ofrece las siguientes ventajas:
· Rapidez de ejecución.
· Permite que la colocación no dependa tanto de la posibilidad de mal tiempo.
· La membrana, al no estar adherida, admite los posibles movimientos del soporte.
Aplicación
· Cubiertas sin protección pesada no transitables: aplicación en bicapa como lámina inferior del sistema con fijación mecánica. Esta aplicación está especialmente recomendada para cubiertas Deck y rehabilitación.
· Cubiertas con protección pesada transitables o no transitables: aplicación adherida, flotante o con fijación mecánica formando membranas bicapa. Las láminas entre si irán siempre adheridas.
· MORTERPLAS SBS FM 3 KG se puede aplicar como lámina para asegurar la estanqueidad en estructuras enterrada
Puesta en obra
· SOPORTE: Debe presentar una superficie seca, firme, regular, limpia y libre de materiales sueltos.
· En impermeabilización de cubiertas metálicas, se recomienda colocar la chapa con la parte de la greca de mayor superficie en la cara superior, para facilitar la colocación del aislamiento y la lámina.
· Las láminas se disponen de manera que en un mismo punto no pueden coincidir más de tres láminas.
· Los solapes se realizan a fuego, con una anchura mínima de 10 cm en los solapes longitudinales y transversales, eliminando primero el fieltro de poliéster de la superficie mediante fuego y con la ayuda de un paletín para asegurar la adherencia másticos.
· La membrana superior deberá estar totalmente adherida a la inferior y se colocará manteniendo el mismo sentido y de tal manera que el solape quede aproximadamente en la mitad de la lámina inferior.
· Se recomienda la utilización de fijaciones mecánicas con arandelas con una superficie mínima de 1600 mm2, con diámetro máximo de 5 cm en las circulares y con anchuras no superiores a 4 cm en las rectangulares. Las fijaciones deben tener una resistencia a la extracción estática igual o superior a 1260 N. Consultar el Anejo 2 del DITE Nº 06/0018 donde se incluyen una serie de fijaciones que cumplen con las exigencias. Se deberán calcular de acuerdo con la presión del viento para el emplazamiento, las condiciones del entorno y la normativa local.
· La puesta en obra y definición de detalles se llevarán a cabo de acuerdo con los lineamientos de la norma UNE 104401
· En conformidad con la norma EN 13707. Certificada con el marcado CE Nº 0099/CPD/A85/0087
· Certificación voluntaria de Producto de la Marca AENOR según la misma norma europea.
· En posesión del DITE Nº 06/0018 MORTERPLAS SBS FM BICAPA y ETAG 006
· En posesión del DIT Nº 580/11 MORTERPLAS ESTRUCTURAS ENTERRADAS
· Sistema de Calidad de acuerdo a la ISO:9001
Código EAN: 8435288310732
