# Membrana sintética transpirable y permeable al vapor, Stratec II E de Soprema. 120 gr/m2

- Propiedad del archivo: CONSTRUNARIO
- Formato: FIEBDC-3/2012
- Programa: Construnario Versión 3.51
- Fecha de los precios: 16/01/2024
- Divisa: EUR

**15757X_SOP** m2 Membrana sintética transpirable y permeable al vapor, Stratec II E de Soprema. 120 gr/m2
Precio: 1.85
Membrana sintética transpirable y permeable al vapor, con alta resistencia al desgarro
