# Panel de lana de roca de alta densidad 1.050Kg/m3 de la gama Rockpanel natural en modulaciones de 3.050 o 2.500x1.200x 10 mm

- Propiedad del archivo: CONSTRUNARIO
- Formato: FIEBDC-3/2012
- Programa: Construnario Versión 3.51
- Fecha de los precios: 17/01/2024
- Divisa: EUR

**C1601RWE-342** m2 Panel de lana de roca de alta densidad 1.050Kg/m3 de la gama Rockpanel natural en modulaciones de 3.050 o 2.500x1.200x 10 mm
Precio: 112.51
Las placas Rockpanel Natural están disponibles en las calidades siguientes: Durable > Para aplicaciones normales en cubierta y revestimiento exterior. Xtreme > Desarrollada especialmente para aplicaciones donde se requiere más resistencia. Adecuada también para instalación a nivel de suelo.
