# Panel semirrígido lana de roca no revestido, doble densidad FixRock Plus de ROCKWOOL. Densidad nominal: 100/40 Kg/m3. 135x60x6 cm. Resistencia térmica: 1,80 m2 K/W

- Propiedad del archivo: CONSTRUNARIO
- Formato: FIEBDC-3/2012
- Programa: Construnario Versión 3.51
- Fecha de los precios: 17/01/2024
- Divisa: EUR

**RWE342803** m2 Panel semirrígido lana de roca no revestido, doble densidad FixRock Plus de ROCKWOOL. Densidad nominal: 100/40 Kg/m3. 135x60x6 cm. Resistencia térmica: 1,80 m2 K/W
Precio: 17.19
Panel semirrígido lana de roca no revestido, doble densidad FixRock Plus de ROCKWOOL. Densidad nominal: 100/40 Kg/m3. 135x60x6 cm. Resistencia térmica: 1,80 m2 K/W Área de aplicación Fachadas Revestimiento Sin revestimiento Densidad 100 kg/m3 / EN1602 Estabilidad dimensional DS (70,90) / EN 1604 Tolerancia de espesor T3 / EN 823 Reacción al fuego A1 / EN 13501.1 Conductividad térmica 0.034 / EN 12667 Resistividad al flujo de aire AFr15 ( > 15 KPa · s/m2) / EN29053 Absorción de agua a largo plazo WL(P) ( < 3,0 kg/m2) / EN 12087 Absorción de agua a corto plazo WS ( < 1,0 kg/m2) / EN 1609 Transmisión de vapor de agua MU1 (µ = 1) / EN 12086 Panel semirrígido de lana de roca no revestido, doble densidad FixRock Plus, referencia 342803 de ROCKWOOL. Densidad nominal: 50 Kg/m3. Medidas: 135x60x6 cm. Resistencia térmica: 1,80 m2 K/W Aplicación Aislamiento térmico y acústico. Aislamiento en fachadas de fábrica de ladrillo con trasdosado cerámico o placa de yeso laminado instalado mediante el mortero adhesivo Fixrock. Ventajas Excelente aislamiento térmico y acústico Buenas propiedades mecánicas y de reacción al fuego Propiedades técnicas Facilidad y rapidez de instalación Perfecta adaptación a los elementos estructurales Seguridad en caso de incendio Excelente aislamiento térmico y acústico No hidrófilo ni higroscópico Químicamente inerte Libre de CFC y HCFC, respetuoso con el medio ambiente
