# Arandela suplementaria para aumentar el diámetro de las fijaciones Ejot SBL 140 Plus, referencia 136463 de ROCKWOOL. Diámetro: 140 mm

- Propiedad del archivo: CONSTRUNARIO
- Formato: FIEBDC-3/2012
- Programa: Construnario Versión 3.51
- Fecha de los precios: 17/01/2024
- Divisa: EUR

**RWE136463** u Arandela suplementaria para aumentar el diámetro de las fijaciones Ejot SBL 140 Plus, referencia 136463 de ROCKWOOL. Diámetro: 140 mm
Precio: 104.84
Para aumentar el diámetro de las fijaciones en casos particulares, como por ejemplo para la aplicación del panel RockSATE Lamela.
