# Fijación mecánica universal para instalación atornillada, ejotherm STR H 200 de ROCKWOOL. Espesor aislamiento: 140-160 mm

- Propiedad del archivo: CONSTRUNARIO
- Formato: FIEBDC-3/2012
- Programa: Construnario Versión 3.51
- Fecha de los precios: 17/01/2024
- Divisa: EUR

**RWE192188** u Fijación mecánica universal para instalación atornillada, ejotherm STR H 200 de ROCKWOOL. Espesor aislamiento: 140-160 mm
Precio: 232.07
Fijación mecánica universal para instalación atornillada, ejotherm STR H 200 de ROCKWOOL. Espesor aislamiento: 140-160 mm Fijación mecánica universal para instalación atornillada. Cada fijación incluye tornillo con diámetro de 6 mm, diámetro de plato 60 mm profundidad de fijación 30-40 mm, arandela y tapón EPS. Se aplica en SATE o fachada ventilada, la fijación queda embebida respecto al panel de lana de roca. Para SATE, se utiliza en combinación con el producto REDArt Adhesivo DS. Sobre soporte madera tipo CLT o timber frame (paneles OSB o similares). REDArt Anclajes: Soporte madera
