# Fieltro de lana de roca ROCKWOOL, ROULROCK KRAFT, mono densidad 21 kg/m3. 300x120x16 cm espesor, resistencia térmica 4,00 (m²K)/W

- Propiedad del archivo: CONSTRUNARIO
- Formato: FIEBDC-3/2012
- Programa: Construnario Versión 3.51
- Fecha de los precios: 17/01/2024
- Divisa: EUR

**RWE63555** m2 Fieltro de lana de roca ROCKWOOL, ROULROCK KRAFT, mono densidad 21 kg/m3. 300x120x16 cm espesor, resistencia térmica 4,00 (m²K)/W
Precio: 16.81
Fieltro de lana de roca ROCKWOOL, ROULROCK KRAFT, mono densidad 21 kg/m3. 300x120x16 cm espesor, resistencia térmica 4,00 (m²K)/W Conductividad térmica 0,040 W/(mK) (espesores de 80 a 160mm) y 0,039 W/(mK) (espesores de 200mm), Euroclase de reacción al fuego NPD y resistencia a la humedad de hasta el 100%. No puede instalarse en posición vertical. Aplicación en cubiertas y buhardillas no habitables. Instalación horizontal entre tabiquillos. Aislamiento sobre falsos techos. Buen rendimiento térmico y gran resistencia a la humedad, al disponer de barrera de vapor. Fieltro de lana de roca ROCKWOOL, referencia 63555, mono densidad 21 kg/m3 revestido por una cara con papel kraft, ROULROCK KRAFT, según UNE-EN 13162, de dimensiones 300 x 120 x 16 cm de espesor, resistencia térmica 4,00 (m²K)/W Barrera de vapor. No puede instalarse en posición vertical. Aplicación: Aislamiento de cubiertas y buhardillas no habitables. Instalación horizontal, entre tabiquillos. Aislamiento sobre falsos techos. Ventajas: Buen rendimiento térmico y gran resistencia a la humedad. Barrera de vapor. - Densidad nominal 23 kg/m3 - Euroclase F
