# Sistema de sellado EI60 ROCKWOOL SP FIRESTOP SLAB (verticales), 1000x650x75 espesor. Resitencia al fuego EI60

- Propiedad del archivo: CONSTRUNARIO
- Formato: FIEBDC-3/2012
- Programa: Construnario Versión 3.51
- Fecha de los precios: 17/01/2024
- Divisa: EUR

**SP60** u Sistema de sellado EI60 ROCKWOOL SP FIRESTOP SLAB (verticales), 1000x650x75 espesor. Resitencia al fuego EI60
Sistema de sellado para cámaras de aire en posición vertical, con EI60 y EI120, formado por un panel composite de lana de roca de alta densidad con un acabado en papel de aluminio por ambas caras y espadas de fijación.
